# Isolation thermique des chapes flottantes

- Propriété du fichier: CYPE INGENIEROS, S.A.
- Format: FIEBDC-3/2002
- Zone géographique: Mali
- Coûts indirects: 3.00 %
- Frais généraux: 13.00 %
- Bénéfice: 6.00 %
- TVA: 18.00 %

## F Aménagements et finitions

### FI Isolations intérieures

#### FIH Chapes flottantes

**FIH060** m² Isolation thermique des chapes flottantes, constituée de panneau léger de laine de bois, de 600x2000 mm et 25 mm d'épaisseur, résistance thermique 0,28 m²K/W, conductivité thermique 0,09 W/(mK), préparé pour recevoir une base de revêtement de mortier ou de béton (non compris dans ce prix).
Fourniture et mise en place d'une isolation thermique de chapes flottantes, constituée de panneau léger de laine de bois, de 600x2000 mm et 25 mm d'épaisseur, résistance thermique 0,28 m²K/W, conductivité thermique 0,09 W/(mK), préparé pour recevoir une base de revêtement de mortier ou de béton (non compris dans ce prix), placée sur le support. Comprend la préparation de la surface support, les découpes, le désolidarisation périmétrique réalisée avec le même matériau isolant et le scellage des joints du film de polyéthylène protecteur de l'isolant avec une bande adhésive.
Inclut: Nettoyage et préparation de la surface support. Préparation de l'isolation. Mise en place de l'isolation sur le plancher. Mise en place du film en polyéthylène.
Critère de métré de projet: Surface mesurée selon documentation graphique du Projet.
Critère de mesure de l'ouvrage: On mesurera la surface réellement exécutée selon les spécifications du Projet.

| Code | U | Désignation | Quantité | Prix | Montant |
|---|---|---|---|---|---|
| mt16vki010b | m² | Panneau léger de laine de bois, de 600x2000 mm et 25 mm d'épaisseur, formé de copeaux de bois agglomérés avec ciment, résistance thermique 0,28 m²K/W, conductivité thermique 0,09 W/(mK), densité 460 kg/m³, coefficient de résistance à la diffusion de la vapeur d'eau 0,4 et Euroclasse B-s1, d0 de réaction au feu, selon NF EN 13168, pour isolation thermique et acoustique et protection contre les incendies, dans des bâtiments. (matériau) | 1.100 | 14.00 | 15.40 |
| mo054 | h | Compagnon professionnel III/CP2 poseur d'isolants rigides ou flexibles. (main-d'œuvre) | 0.104 | 1.30 | 0.14 |
| mo101 | h | Ouvrier professionnel II/OP poseur d'isolants rigides ou flexibles. (main-d'œuvre) | 0.104 | 0.93 | 0.10 |
| % | % | Coûts directs complémentaires | 2 % | 15.64 | 0.31 |
|  |  | Coûts directs |  |  | 15.95 |
