# Isolation acoustique au bruit aérien sur faux plafond (non compris dans ce prix), constituée de panneau semi-rigide en laine minérale, selon NF EN 13162, non revêtu, de 30 mm d'épaisseur

- Propriété du fichier: CYPE INGENIEROS, S.A.
- Format: FIEBDC-3/2002
- Zone géographique: Mali
- Coûts indirects: 3.00 %
- Frais généraux: 13.00 %
- Bénéfice: 6.00 %
- TVA: 18.00 %

## F Aménagements et finitions

### FI Isolations intérieures

#### FIL Plafonds suspendus

**FIL010** m² Isolation acoustique au bruit aérien sur faux plafond (non compris dans ce prix), constituée de panneau semi-rigide en laine minérale, selon NF EN 13162, non revêtu, de 30 mm d'épaisseur.
Fourniture et mise en place d'isolation acoustique au bruit aérien sur faux plafond (non compris dans ce prix), constituée de panneau semi-rigide en laine minérale, selon NF EN 13162, non revêtu, de 30 mm d'épaisseur, résistance thermique 8500 m²K/W, conductivité thermique 0,035 W/(mK). Comprend les découpes et le nettoyage.
Inclut: Préparation de l'isolation. Découpe, ajustement et mise en place de l'isolant.
Critère de métré de projet: Surface mesurée selon documentation graphique du Projet.
Critère de mesure de l'ouvrage: On mesurera la surface réellement exécutée selon les spécifications du Projet.

| Code | U | Désignation | Quantité | Prix | Montant |
|---|---|---|---|---|---|
| mt16lra020baa | m² | Panneau semi-rigide en laine minérale, selon NF EN 13162, non revêtu, de 30 mm d'épaisseur, résistance thermique 8500 m²K/W, conductivité thermique 0,035 W/(mK). (matériau) | 1.050 | 42.77 | 44.91 |
| mo054 | h | Compagnon professionnel III/CP2 poseur d'isolants rigides ou flexibles. (main-d'œuvre) | 0.091 | 1.30 | 0.12 |
| mo101 | h | Ouvrier professionnel II/OP poseur d'isolants rigides ou flexibles. (main-d'œuvre) | 0.091 | 0.93 | 0.08 |
| % | % | Coûts directs complémentaires | 2 % | 45.11 | 0.90 |
|  |  | Coûts directs |  |  | 46.01 |
