# Isolation acoustique au bruit aérien d'une colonne de chute, avec membranes bitumineuses

- Propriété du fichier: CYPE INGENIEROS, S.A.
- Format: FIEBDC-3/2002
- Zone géographique: Mali
- Devise: XOF
- Coûts indirects: 3.00 %
- Frais généraux: 13.00 %
- Bénéfice: 6.00 %
- TVA: 18.00 %

## F Aménagements et finitions

### FI Isolations intérieures

#### FIT Conduits et tuyaux

**FIT040** m² Isolation acoustique au bruit aérien d'une colonne de chute, avec membranes bitumineuses.
Isolation acoustique au bruit aérien d'une colonne de chute située dans une gaine technique avec doublage en bois, via le revêtement de chacun des parements intérieurs du doublage avec membrane bitumineuse autoadhésive phono-absorbante avec une armature de polypropylène, de 4 mm d'épaisseur et 5 kg/m² de masse surfacique.
Inclut: Nettoyage de la surface support. Découpe du rouleau en tronçons. Mise en place de l'isolant.
Critère pour le métré: Surface mesurée selon documentation graphique du Projet.
Critère pour le mémoire: On mesurera la surface réellement exécutée selon les spécifications du Projet.

| Code | U | Désignation | Quantité | Prix | Montant |
|---|---|---|---|---|---|
| mt17lbr010a | m² | Membrane bitumineuse autoadhésive phono-absorbante avec une armature de polypropylène, de 4 mm d'épaisseur et 5 kg/m² de masse surfacique, imperméable à l'eau; avec 27 dB d'indice global de réduction acoustique, Rw (matériau) | 1.050 | 33202.91 | 34863.06 |
| mo054 | h | Compagnon professionnel III/CP2 poseur d'isolants rigides ou flexibles. (main-d'œuvre) | 0.105 | 1625.89 | 170.72 |
| mo101 | h | Ouvrier professionnel II/OP poseur d'isolants rigides ou flexibles. (main-d'œuvre) | 0.105 | 1182.79 | 124.19 |
| % | % | Frais de chantier des unités d'ouvrage | 2 % | 35157.97 | 703.16 |
|  |  | Coûts directs |  |  | 35861.13 |
