# Porte intérieure en acier galvanisé d'un vantail, 700x2045 mm de largeur et hauteur de passage, finition laqué de couleur à choisir sur la carte RAL

- Propriété du fichier: CYPE INGENIEROS, S.A.
- Format: FIEBDC-3/2002
- Zone géographique: Mali
- Devise: XOF
- Coûts indirects: 3.00 %
- Frais généraux: 13.00 %
- Bénéfice: 6.00 %
- TVA: 18.00 %

## F Aménagements et finitions

### FK Menuiseries intérieures et meubles

#### FKI Portes intérieures

**FKI020** U Porte intérieure en acier galvanisé d'un vantail, 700x2045 mm de largeur et hauteur de passage, finition laqué de couleur à choisir sur la carte RAL.
Porte intérieure d'un vantail de 38 mm d'épaisseur, 700x2045 mm de largeur et hauteur de passage, finition laqué de couleur à choisir sur la carte RAL constituée de deux tôles en acier galvanisé de 0,5 mm d'épaisseur pliables, assemblées et montées, avec lame intermédiaire remplie de polyuréthane, sur cercle en acier galvanisé de 1,5 mm d'épaisseur avec pattes d'ancrage à l'ouvrage. Élaborée en atelier, avec ajustement et fixation in situ. Totalement montée et testée.
Inclut: Marquage des points de fixation et aplomb du cadre. Fixation du cadre au parement. Scellage des joints périmétriques. Mise en place du vantail. Mise en place des ferrures de fermeture et des accessoires.
Critère de métré de projet: Nombre d'unités prévues, selon documentation graphique du Projet.
Critère de mesure de l'ouvrage: On mesurera le nombre d'unités réellement exécutées selon les spécifications du Projet.

| Code | U | Désignation | Quantité | Prix | Montant |
|---|---|---|---|---|---|
| mt26ppa010ahe | U | Porte intérieure d'un vantail de 38 mm d'épaisseur, 700x2045 mm de largeur et hauteur de passage, finition laqué de couleur à choisir sur la carte RAL constituée de deux tôles en acier galvanisé de 0,5 mm d'épaisseur pliables, assemblées et montées, avec lame intermédiaire remplie de polyuréthane, sur cercle en acier galvanisé de 1,5 mm d'épaisseur avec pattes d'ancrage à l'ouvrage, y compris charnières soudées au cadre et rivées au vantail, serrure à larder à un point de fermeture, cylindre en laiton avec clé, plaques et béquilles en nylon couleur noire. (matériau) | 1.000 | 105074.95 | 105074.95 |
| op00ato010 |  | Tournevis. | 1.000 | 0.00 | 0.00 |
| mo020 | h | Compagnon professionnel III/CP2 construction. (main-d'œuvre) | 0.286 | 862.91 | 246.79 |
| mo077 | h | Ouvrier professionnel II/OP construction. (main-d'œuvre) | 0.286 | 636.13 | 181.93 |
| % | % | Coûts directs complémentaires | 2 % | 105503.67 | 2110.07 |
|  |  | Coûts directs |  |  | 107613.74 |
