# Menuiserie en aluminium anodisé couleur bronze pour porte à battant avec plaque opaque, profilés pour un ou deux vantaux, série S-40x20, avec marque de qualité EWAA-EURAS (QUALANOD)

- Propriété du fichier: CYPE INGENIEROS, S.A.
- Format: FIEBDC-3/2002
- Zone géographique: Mali
- Coûts indirects: 3.00 %
- Frais généraux: 13.00 %
- Bénéfice: 6.00 %
- TVA: 18.00 %

## F Aménagements et finitions

### FK Menuiseries intérieures et meubles

#### FKS Portes spéciales

**FKS020** m² Menuiserie en aluminium anodisé couleur bronze pour porte à battant avec plaque opaque, profilés pour un ou deux vantaux, série S-40x20, avec marque de qualité EWAA-EURAS (QUALANOD).
Fourniture et montage de menuiserie en aluminium anodisé couleur bronze pour porte à battant avec plaque opaque, profilés pour un ou deux vantaux, série S-40x20, avec marque de qualité EWAA-EURAS (QUALANOD); composée de profilés extrudés formant des cadres et des vantaux de 1,5 mm d'épaisseur minimale de profilés structuraux, de ferrures d'attache et d'ouverture, de vis en acier inoxydable, d'éléments d'étanchéité, d'accessoires et d'outils à mécanismes homologués. Comprend les pattes de fixation, le scellage périmétrique des joints au moyen d'un cordon de silicone neutre, la fermeture triangulaire, les grilles de ventilation et l'ajustage final sur site. Totalement montée.
Inclut: Marquage des points de fixation et aplomb du cadre. Fixation du cadre au parement. Scellage des joints. Mise en place de la porte de révision. Mise en place des ferrures de fermeture et des accessoires.
Critère de métré de projet: Surface du vide à fermer, mesurée selon documentation graphique du Projet.
Critère de mesure de l'ouvrage: On mesurera, avec les dimensions du vide, la surface réellement exécutée selon les spécifications du Projet.

| Code | U | Désignation | Quantité | Prix | Montant |
|---|---|---|---|---|---|
| mt25pfb011c | m² | Menuiserie en aluminium anodisé couleur bronze pour porte à battant avec plaque opaque, profilés pour un ou deux vantaux, série S-40x20, avec marque de qualité EWAA-EURAS (QUALANOD), y compris la serrure triangulaire et les grilles de ventilation. (matériau) | 1.000 | 224.16 | 224.16 |
| op00ato010 |  | Tournevis. | 1.000 | 0.00 | 0.00 |
| mo020 | h | Compagnon professionnel III/CP2 VRD espaces privés. (main-d'œuvre) | 0.237 | 1.22 | 0.29 |
| mo077 | h | Ouvrier professionnel II/OP VRD espaces privés. (main-d'œuvre) | 0.237 | 0.90 | 0.21 |
| % | % | Coûts directs complémentaires | 2 % | 224.66 | 4.49 |
|  |  | Coûts directs |  |  | 229.15 |
