# Réalisation d'une liaison entre le faux plafond continu en plaques de plâtre et le parement vertical

- Propriété du fichier: CYPE INGENIEROS, S.A.
- Format: FIEBDC-3/2002
- Zone géographique: Mali
- Devise: XOF
- Coûts indirects: 3.00 %
- Frais généraux: 13.00 %
- Bénéfice: 6.00 %
- TVA: 18.00 %

## F Aménagements et finitions

### FL Revêtements de plafonds

#### FLN Plafonds suspendus non démontables, en plaques de plâtre

**FLN040** m Réalisation d'une liaison entre le faux plafond continu en plaques de plâtre et le parement vertical, via la fixation au parement d'une moulure préfabriquée de plâtre de 6x6 cm, pour appui périmétrique des plaques; en laissant une séparation minimale de 5 mm entre les plaques et le parement. Comprend colle pour plâtre pour la fixation des pièces.
Réalisation d'une liaison entre le faux plafond continu en plaques de plâtre et le parement vertical, via la fixation au parement d'une moulure préfabriquée de plâtre de 6x6 cm, pour appui périmétrique des plaques; en laissant une séparation minimale de 5 mm entre les plaques et le parement. Comprend colle pour plâtre pour la fixation des pièces.
Inclut: Implantation et tracé dans le parement. Présentation et découpe des pièces. Humectage de la base de fixation. Extension de la colle. Mise en place et jointoiement des pièces. Repassage des liaisons entre les pièces et les coins intérieurs et extérieurs.
Critère pour le métré: Longueur mesurée selon documentation graphique du Projet.
Critère pour le mémoire: On mesurera la longueur réellement exécutée selon les spécifications du Projet.

| Code | U | Désignation | Quantité | Prix | Montant |
|---|---|---|---|---|---|
| mt09eyc030 | kg | Colle pour plâtre. (matériau) | 0.150 | 224.76 | 33.71 |
| mt12fre010ag | m | Moulure en plâtre, de 6x6 cm, pour solution périmétrique de faux plafond. (matériau) | 1.100 | 1691.48 | 1860.63 |
| mo035 | h | Compagnon professionnel III/CP2 poseur de faux plafonds en dalles et de moulures. (main-d'œuvre) | 0.187 | 966.50 | 180.74 |
| mo117 | h | Ouvrier poseur de faux plafonds en dalles et de moulures. (main-d'œuvre) | 0.187 | 693.43 | 129.67 |
| % | % | Frais de chantier des unités d'ouvrage | 2 % | 2204.75 | 44.10 |
|  |  | Coûts directs |  |  | 2248.85 |
