# Profilé décoratif "SCHLÜTER-SYSTEMS" dans un carrelage mural

- Propriété du fichier: CYPE INGENIEROS, S.A.
- Format: FIEBDC-3/2002
- Zone géographique: Mali
- Devise: XOF
- Coûts indirects: 3.00 %
- Frais généraux: 13.00 %
- Bénéfice: 6.00 %
- TVA: 18.00 %

## F Aménagements et finitions

### FM Revêtements de murs

#### FMC Carrelage

**FMC150** m Profilé décoratif "SCHLÜTER-SYSTEMS" dans un carrelage mural.
Listel avec profilé en PVC, Schlüter-QUADEC-PQ 60 BH "SCHLÜTER-SYSTEMS", couleur Bahama Beige, de 6 mm de hauteur, dans un carrelage mural. SUPPORT: parement vertical, jusqu'à 3 m de hauteur. POSE: avec le même matériau que les pièces en terre cuite.
Inclut: Implantation. Découpe du profilé. Mise en place du profilé. Nettoyage final.
Critère pour le métré: Longueur mesurée selon documentation graphique du Projet, sans inclure les largeurs de passage.
Critère pour le mémoire: On mesurera la longueur réellement exécutée selon les spécifications du Projet.

| Code | U | Désignation | Quantité | Prix | Montant |
|---|---|---|---|---|---|
| mt19als025aa | m | Profilé en PVC, Schlüter-QUADEC-PQ 60 BH "SCHLÜTER-SYSTEMS", couleur Bahama Beige, de 6 mm de hauteur et 2,5 m de longueur, avec perforations trapézoïdales pour sa fixation, pour la protection de coins extérieurs et pour un usage décoratif dans les carrelages avec des pièces en terre cuite. (matériau) | 1.050 | 2643.21 | 2775.37 |
| op00sie030 |  | Scie à disque de diamant, pour table de travail, à coupe humide. | 1.000 | 0.00 | 0.00 |
| mo024 | h | Compagnon professionnel III/CP2 carreleur en revêtements muraux. (main-d'œuvre) | 0.178 | 1567.76 | 279.06 |
| % | % | Frais de chantier des unités d'ouvrage | 2 % | 3054.43 | 61.09 |
|  |  | Coûts directs |  |  | 3115.52 |
