# Enseigne de nombre de places de garage ou de débarras, avec une peinture au chloro-caoutchouc de couleur verte et finition semi-brillante

- Propriété du fichier: CYPE INGENIEROS, S.A.
- Format: FIEBDC-3/2002
- Zone géographique: Mali
- Coûts indirects: 3.00 %
- Frais généraux: 13.00 %
- Bénéfice: 6.00 %
- TVA: 18.00 %

## F Aménagements et finitions

### FP Peintures

#### FPQ Peintures de marquage

**FPQ020** U Enseigne de nombre de places de garage ou de débarras, avec une peinture au chloro-caoutchouc de couleur verte et finition semi-brillante.
Fourniture et application, sur des parements intérieurs et extérieurs, d'un béton ou d'un mortier de ciment, d'une peinture au chloro-caoutchouc, finition semi-brillante, couleur verte, pour l'enseigne de nombre de places de garage ou de débarras; appliqué en au moins deux couches jusqu'à obtenir un épaisseur minimale de 2 mm. Comprend le nettoyage préalable de la poussière existante sur sa surface, l'implantation et l'enrubannage.
Inclut: Nettoyage général de la surface support. Implantation. Rubanage. Application de la peinture.
Critère de métré de projet: Nombre d'unités prévues, selon documentation graphique du Projet.
Critère de mesure de l'ouvrage: On mesurera le nombre d'unités réellement exécutées selon les spécifications du Projet.

| Code | U | Désignation | Quantité | Prix | Montant |
|---|---|---|---|---|---|
| mt27pdj020d | l | Peinture au chloro-caoutchouc, finition semi-brillante, à base de résines de chloro-caoutchouc et plastifiants insaponifiables, couleur verte, résistant à l'abrasion et à l'immersion dans l'eau, appliquée à la brosse, au rouleau ou au pistolet. (matériau) | 0.050 | 21.93 | 1.10 |
| op00tal020 |  | Malaxeur éléctrique. | 1.000 | 0.00 | 0.00 |
| mo038 | h | Compagnon professionnel III/CP2 peintre. (main-d'œuvre) | 0.093 | 1.26 | 0.12 |
| mo076 | h | Ouvrier professionnel II/OP peintre. (main-d'œuvre) | 0.093 | 0.93 | 0.09 |
| % | % | Coûts directs complémentaires | 2 % | 1.31 | 0.03 |
|  |  | Coûts directs |  |  | 1.34 |
