# Dallage sec F126.es "KNAUF" Brío constituée de plaques de plâtre avec fibre Brío, de 18 mm d'épaisseur totale

- Propriété du fichier: CYPE INGENIEROS, S.A.
- Format: FIEBDC-3/2002
- Zone géographique: Mali
- Coûts indirects: 3.00 %
- Frais généraux: 13.00 %
- Bénéfice: 6.00 %
- TVA: 18.00 %

## F Aménagements et finitions

### FS Revêtements de sols

#### FSA Bases de revêtement

**FSA070** m² Dallage sec F126.es "KNAUF" Brío constituée de plaques de plâtre avec fibre Brío, de 18 mm d'épaisseur totale.
Fourniture et mise en place d'un dallage sec F126.es "KNAUF" Brío, sur un plancher en béton dûment nivelé (non compris dans ce prix), constituée de la plaque simple Brío, de 18 mm d'épaisseur totale. Comprend la bande périmétrique, colle, la visserie et l'impression final de toute sa surface avec Estrichgrund avant d'appliquer dessus un des revêtements compatibles avec le système.
Inclut: Mise en place de la bande périmétrique. Mise en place des plaques. Traitement et finition superficielle.
Critère de métré de projet: Surface mesurée selon documentation graphique du Projet.
Critère de mesure de l'ouvrage: On mesurera la surface réellement exécutée selon les spécifications du Projet, en déduisant la surface occupée par les poteaux situés dans le périmètre.

| Code | U | Désignation | Quantité | Prix | Montant |
|---|---|---|---|---|---|
| mt12psk040b | m | Bande périmétrique de laine de roche "KNAUF" de 12 mm d'épaisseur et 100 mm de largeur. (matériau) | 1.000 | 2.62 | 2.62 |
| mt12psk010a | m² | Plaque de plâtre avec fibre Brío "KNAUF" plaque simple, de 18 mm d'épaisseur. (matériau) | 1.000 | 26.28 | 26.28 |
| mt12pik030 | kg | Colle Brio "KNAUF". (matériau) | 0.040 | 16.47 | 0.66 |
| mt12ptk020a | U | Vis spéciale Brío "KNAUF" 17 mm. (matériau) | 11.000 | 0.01 | 0.11 |
| mt12pik040b | kg | Impression Estrichgrund "KNAUF", pour réduire l'absorption et améliorer l'adhérence. (matériau) | 0.050 | 10.17 | 0.51 |
| op00ato010 |  | Tournevis. | 1.000 | 0.00 | 0.00 |
| op00tal010 |  | Perceuse. | 1.000 | 0.00 | 0.00 |
| op00sie010 |  | Scie sauteuse. | 1.000 | 0.00 | 0.00 |
| mo053 | h | Compagnon professionnel III/CP2 plaquiste. (main-d'œuvre) | 0.418 | 1.30 | 0.54 |
| mo100 | h | Ouvrier professionnel II/OP plaquiste. (main-d'œuvre) | 0.418 | 0.93 | 0.39 |
| % | % | Coûts directs complémentaires | 2 % | 31.11 | 0.62 |
|  |  | Coûts directs |  |  | 31.73 |
