# Dallage sec F127.es "KNAUF" Brío constituée de plaques de plâtre avec fibre Brío, avec couche de polystyrène expansé, de 38 mm d'épaisseur totale

- Propriété du fichier: CYPE INGENIEROS, S.A.
- Format: FIEBDC-3/2002
- Zone géographique: Mali
- Coûts indirects: 3.00 %
- Frais généraux: 13.00 %
- Bénéfice: 6.00 %
- TVA: 18.00 %

## F Aménagements et finitions

### FS Revêtements de sols

#### FSA Bases de revêtement

**FSA070** m² Dallage sec F127.es "KNAUF" Brío constituée de plaques de plâtre avec fibre Brío, avec couche de polystyrène expansé, de 38 mm d'épaisseur totale.
Fourniture et mise en place d'un dallage sec F127.es "KNAUF" Brío, sur un plancher en béton dûment nivelé (non compris dans ce prix), constituée de l'élément composé Brío, de 38 mm d'épaisseur totale, composé d'une plaque de plâtre avec fibre de 18 mm et une couche de 20 mm de polystyrène expansé fixée à la plaque, appuyé sur pare-vapeur constitué de film de polyéthylène de 0,2 mm d'épaisseur, préalablement étendu sur le plancher. Comprend la bande périmétrique, colle, la visserie et l'impression final de toute sa surface avec Estrichgrund avant d'appliquer dessus un des revêtements compatibles avec le système.
Inclut: Mise en place du film en polyéthylène. Mise en place de la bande périmétrique. Mise en place des plaques. Traitement et finition superficielle.
Critère de métré de projet: Surface mesurée selon documentation graphique du Projet.
Critère de mesure de l'ouvrage: On mesurera la surface réellement exécutée selon les spécifications du Projet, en déduisant la surface occupée par les poteaux situés dans le périmètre.

| Code | U | Désignation | Quantité | Prix | Montant |
|---|---|---|---|---|---|
| mt18mva080 | m² | Film de polyéthylène de 0,2 mm d'épaisseur, pour utilisation en tant que pare-vapeur. (matériau) | 1.100 | 0.37 | 0.41 |
| mt12psk040b | m | Bande périmétrique de laine de roche "KNAUF" de 12 mm d'épaisseur et 100 mm de largeur. (matériau) | 1.000 | 2.62 | 2.62 |
| mt12psk010o | m² | Plaque de plâtre avec fibre Brío EPS "KNAUF" élément composé, de 38 mm d'épaisseur, composée d'une plaque de 18 mm et 20 mm de polystyrène expansé. (matériau) | 2.000 | 35.30 | 70.60 |
| mt12pik030 | kg | Colle Brio "KNAUF". (matériau) | 0.040 | 16.47 | 0.66 |
| mt12ptk020b | U | Vis spéciale Brío "KNAUF" 22 mm. (matériau) | 11.000 | 0.01 | 0.11 |
| mt12pik040b | kg | Impression Estrichgrund "KNAUF", pour réduire l'absorption et améliorer l'adhérence. (matériau) | 0.050 | 10.17 | 0.51 |
| op00ato010 |  | Tournevis. | 1.000 | 0.00 | 0.00 |
| op00tal010 |  | Perceuse. | 1.000 | 0.00 | 0.00 |
| op00sie010 |  | Scie sauteuse. | 1.000 | 0.00 | 0.00 |
| mo053 | h | Compagnon professionnel III/CP2 plaquiste. (main-d'œuvre) | 0.418 | 1.30 | 0.54 |
| mo100 | h | Ouvrier professionnel II/OP plaquiste. (main-d'œuvre) | 0.418 | 0.93 | 0.39 |
| % | % | Coûts directs complémentaires | 2 % | 75.84 | 1.52 |
|  |  | Coûts directs |  |  | 77.36 |
