# Rampe pour plancher technique

- Propriété du fichier: CYPE INGENIEROS, S.A.
- Format: FIEBDC-3/2002
- Zone géographique: Mali
- Devise: XOF
- Coûts indirects: 3.00 %
- Frais généraux: 13.00 %
- Bénéfice: 6.00 %
- TVA: 18.00 %

## F Aménagements et finitions

### FS Revêtements de sols

#### FSQ Planchers techniques

**FSQ020** m² Rampe pour plancher technique.
Réalisation de rampe pour plancher technique, réalisée avec panneaux avec un noyau aggloméré en bois de haute densité, supérieur ou égal à 650 kg/m³, avec revêtement extérieur de sécurité, antidérapant, résistance au glissement supérieur à 45 selon DIN CEN/TS 12633, appuyés sur des plots en acier, avec une cale du même matériau. Comprend l'implantation, la fixation des plots à la surface support et le nivellement de ceux-ci avec un écrou. Totalement montée, avec tous les éléments nécessaires à son installation.
Inclut: Implantation des axes des plots et marquage des niveaux. Mise en place, nivellement et fixation des plots. Mise en place des panneaux. Mise en place du revêtement.
Critère pour le métré: Surface utile, mesurée selon documentation graphique du Projet, en déduisant les ouvertures de surface supérieure à 1 m². Le métré par casses et découpes n'a pas été augmenté, puisque 5% de pièces de plus ont été considérées dans la décomposition.
Critère pour le mémoire: On mesurera la surface réellement exécutée selon les spécifications du Projet, en déduisant les ouvertures de surface supérieure à 1 m².

| Code | U | Désignation | Quantité | Prix | Montant |
|---|---|---|---|---|---|
| mt12pmm040 | m² | Rampe pour plancher technique, réalisée avec panneaux avec un noyau aggloméré en bois de haute densité, supérieur ou égal à 650 kg/m³, avec revêtement extérieur de sécurité, antidérapant, résistance au glissement supérieur à 45 selon DIN CEN/TS 12633; y compris plots et cales en acier. (matériau) | 1.000 | 133018.72 | 133018.72 |
| mo011 | h | Compagnon professionnel III/CP2 monteur. (main-d'œuvre) | 0.286 | 1610.98 | 460.74 |
| mo080 | h | Ouvrier professionnel II/OP monteur. (main-d'œuvre) | 0.286 | 1171.94 | 335.17 |
| % | % | Frais de chantier des unités d'ouvrage | 2 % | 133814.63 | 2676.29 |
|  |  | Coûts directs |  |  | 136490.92 |
