# Réparation d'un revêtement de sol en granito via surfaçage, polissage grossier, repositionnement du matériau des joints, polissage fin et finition rendue brillante

- Propriété du fichier: CYPE INGENIEROS, S.A.
- Format: FIEBDC-3/2002
- Zone géographique: Mali
- Devise: XOF
- Coûts indirects: 3.00 %
- Frais généraux: 13.00 %
- Bénéfice: 6.00 %
- TVA: 18.00 %

## F Aménagements et finitions

### FS Revêtements de sols

#### FSR Réparation

**FSR100** m² Réparation d'un revêtement de sol en granito via surfaçage, polissage grossier, repositionnement du matériau des joints, polissage fin et finition rendue brillante.
Réparation d'un revêtement de sol en granito via surfaçage avec polisseuse et meule de 32 à 60 mm de grain, polissage grossier pour supprimer les rayures du surfaçage avec meule de 80 à 120 mm de grain, repositionnement du matériau des joints, polissage fin avec meule de 220 à 400 mm de grain et finition rendue brillante avec laine d'acier. Comprend le jointoiement après le polissage grossier, l'enlèvement des boues provenant du polissage fin et le nettoyage préalable au rendu brillant.
Inclut: Surfaçage et polissage grossier. Jointoiement. Polissage fin. Nettoyage. Rendu brillant.
Critère pour le métré: Surface mesurée selon documentation graphique du Projet.
Critère pour le mémoire: On mesurera la surface réellement exécutée selon les spécifications du Projet.

| Code | U | Désignation | Quantité | Prix | Montant |
|---|---|---|---|---|---|
| mt09mcr235 | kg | Mortier de jointoiement pour préfabriqués en béton et en pierre artificielle, constitué de ciment, granulats, pigments et additifs spéciaux. (matériau) | 0.150 | 1586.19 | 237.93 |
| mq08war150 | h | Polisseuse pour revêtements en pierre naturelle ou en granito, composée de plateaux rotationnels auxquels est couplée une série de meules abrasives, refroidies avec de l'eau. (matériel) | 0.290 | 1701.39 | 493.40 |
| mq08war155 | h | Polisseuse de sol pour le polissage des revêtements en pierre naturelle ou en granito, composée d'un tampon en laine d'acier ou en éponge synthétique. (matériel) | 0.174 | 881.44 | 153.37 |
| op00lij010 |  | Ponceuse-polisseuse. | 1.000 | 0.00 | 0.00 |
| mo037 | h | Compagnon professionnel III/CP2 polisseur de revêtements de sols. (main-d'œuvre) | 0.442 | 966.50 | 427.19 |
| mo075 | h | Ouvrier professionnel II/OP polisseur de revêtements de sols. (main-d'œuvre) | 0.147 | 720.77 | 105.95 |
| % | % | Frais de chantier des unités d'ouvrage | 2 % | 1417.84 | 28.36 |
|  |  | Coûts directs |  |  | 1446.20 |
