# Réparation d'un revêtement de sol en granito via polissage fin et finition rendue brillante

- Propriété du fichier: CYPE INGENIEROS, S.A.
- Format: FIEBDC-3/2002
- Zone géographique: Mali
- Devise: XOF
- Coûts indirects: 3.00 %
- Frais généraux: 13.00 %
- Bénéfice: 6.00 %
- TVA: 18.00 %

## F Aménagements et finitions

### FS Revêtements de sols

#### FSR Réparation

**FSR100** m² Réparation d'un revêtement de sol en granito via polissage fin et finition rendue brillante.
Réparation d'un revêtement de sol en granito via polissage fin avec meule allant jusqu'à 400 mm de grain et finition rendue brillante avec laine d'acier. Comprend l'enlèvement des boues provenant du polissage fin et le nettoyage préalable au rendu brillant.
Inclut: Polissage fin. Nettoyage. Rendu brillant.
Critère pour le métré: Surface mesurée selon documentation graphique du Projet.
Critère pour le mémoire: On mesurera la surface réellement exécutée selon les spécifications du Projet.

| Code | U | Désignation | Quantité | Prix | Montant |
|---|---|---|---|---|---|
| mq08war155 | h | Polisseuse de sol pour le polissage des revêtements en pierre naturelle ou en granito, composée d'un tampon en laine d'acier ou en éponge synthétique. (matériel) | 0.174 | 881.44 | 153.37 |
| op00lij010 |  | Ponceuse-polisseuse. | 1.000 | 0.00 | 0.00 |
| mo037 | h | Compagnon professionnel III/CP2 polisseur de revêtements de sols. (main-d'œuvre) | 0.295 | 966.50 | 285.12 |
| % | % | Frais de chantier des unités d'ouvrage | 2 % | 438.49 | 8.77 |
|  |  | Coûts directs |  |  | 447.26 |
