# Store enrouleur en tissu ignifuge ajouré

- Propriété du fichier: CYPE INGENIEROS, S.A.
- Format: FIEBDC-3/2002
- Zone géographique: Mali
- Devise: XOF
- Coûts indirects: 3.00 %
- Frais généraux: 13.00 %
- Bénéfice: 6.00 %
- TVA: 18.00 %

## F Aménagements et finitions

### FT Stores et rideaux

#### FTS Stores

**FTS020** U Store enrouleur en tissu ignifuge ajouré.
Store enrouleur, de 1000 mm de largeur et 1200 mm de hauteur, avec tissu ignifuge ajouré, en fibre de verre sans PVC ni halogènes, avec la face extérieure de couleur gris foncé et la face intérieure de couleur gris foncé, actionnement manuel avec chaînette en PVC pour manoeuvre de levage, du côté droit; fixé sur la paroi avec des ancrages mécaniques. Comprend ferrures et les accessoires.
Inclut: Implantation. Ancrage au parement des élément de fixation. Montage du store enrouleur. Montage des accessoires de l'actionnement.
Critère pour le métré: Nombre d'unités prévues, selon documentation graphique du Projet.
Critère pour le mémoire: On mesurera le nombre d'unités réellement exécutées selon les spécifications du Projet.

| Code | U | Désignation | Quantité | Prix | Montant |
|---|---|---|---|---|---|
| mt44stm010abaay | U | Store enrouleur, de 1000 mm de largeur et 1200 mm de hauteur, avec tissu ignifuge ajouré, en fibre de verre sans PVC ni halogènes, avec la face extérieure de couleur gris foncé et la face intérieure de couleur gris foncé, y compris les ancrages mécaniques pour la fixation au support. (matériau) | 1.000 | 109049.60 | 109049.60 |
| mt44stm020a | U | Kit pour l'actionnement de store enrouleur, avec chaînette en PVC pour manoeuvre de levage, du côté droit. (matériau) | 1.000 | 8324.40 | 8324.40 |
| op00tal010 |  | Perceuse. | 1.000 | 0.00 | 0.00 |
| mo011 | h | Compagnon professionnel III/CP2 monteur. (main-d'œuvre) | 0.703 | 1610.98 | 1132.52 |
| mo080 | h | Ouvrier professionnel II/OP monteur. (main-d'œuvre) | 1.055 | 1171.94 | 1236.40 |
| % | % | Frais de chantier des unités d'ouvrage | 2 % | 119742.92 | 2394.86 |
|  |  | Coûts directs |  |  | 122137.78 |
