# Ancrage mécanique par cheville avec douille en nylon et vis en acier inoxydable AISI 316, à tête chanfreinée, pour fixation d'élément non structural sur maçonnerie

- Propriété du fichier: CYPE INGENIEROS, S.A.
- Format: FIEBDC-3/2002
- Zone géographique: Mali
- Devise: XOF
- Coûts indirects: 3.00 %
- Frais généraux: 13.00 %
- Bénéfice: 6.00 %
- TVA: 18.00 %

## F Aménagements et finitions

### FX Ancrages

#### FXM Fixations mécaniques

**FXM010** U Ancrage mécanique par cheville avec douille en nylon et vis en acier inoxydable AISI 316, à tête chanfreinée, pour fixation d'élément non structural sur maçonnerie.
Ancrage mécanique par cheville avec douille en nylon et vis en acier inoxydable AISI 316, à tête chanfreinée, pour fixation d'élément non structural sur maçonnerie. Comprend l'implantation, la réalisation d'un trou et le nettoyage avec de l'air sous pression, la mise en place de la vis et le vissage directement dans le perçage, l'application de la paire de serrage avec clé dynamométrique et le nettoyage des restes.
Inclut: Implantation de la position de l'ancrage. Réalisation du trou. Nettoyage de la poussière à l'intérieur du trou. Mise en place de la vis et vissage de celle-ci. Application du couple de serrage avec une clé dynamométrique. Nettoyage des restes.
Critère de métré de projet: Nombre d'unités prévues, selon documentation graphique du Projet.
Critère de mesure de l'ouvrage: On mesurera le nombre d'unités réellement exécutées selon les spécifications du Projet.

| Code | U | Désignation | Quantité | Prix | Montant |
|---|---|---|---|---|---|
| mt26aaa033b | U | Cheville avec douille en nylon et vis en acier inoxydable AISI 316, à tête chanfreinée. (matériau) | 1.000 | 664.42 | 664.42 |
| op00tal010 |  | Perceuse. | 1.000 | 0.00 | 0.00 |
| op00ato010 |  | Tournevis. | 1.000 | 0.00 | 0.00 |
| mo113 | h | Ouvrier d'exécution I/OE1 construction. (main-d'œuvre) | 0.035 | 609.78 | 21.34 |
| % | % | Coûts directs complémentaires | 2 % | 685.76 | 13.72 |
|  |  | Coûts directs |  |  | 699.48 |
