# Réparation de la partie inférieure du plancher

- Propriété du fichier: CYPE INGENIEROS, S.A.
- Format: FIEBDC-3/2002
- Zone géographique: Mali
- Devise: XOF
- Coûts indirects: 3.00 %
- Frais généraux: 13.00 %
- Bénéfice: 6.00 %
- TVA: 18.00 %

## G Structure et gros oeuvre

### GA Transformations et réparations

#### GAE Réparation d'éléments en béton

**GAE300** m² Réparation de la partie inférieure du plancher.
Réparation de la partie inférieure du plancher par remplacement des parties rompues ou fissurées des entrevous par brique creuse en terre cuite (súper mahón), à revêtir, 50x20x4 cm, mis en place avec du mortier de ciment, confectionné sur chantier, dosage 1:6, à prise rapide.
Critère d'évaluation économique: Le prix comprend la suppression des parties d'entrevous instables.
Inclut: Préparation de la surface support. Mise en place du panneau céramique. Nettoyage. Retrait et stockage des décombres. Chargement manuel des décombres dans le camion ou la benne.
Critère pour le métré: Surface mesurée selon documentation graphique du Projet.
Critère pour le mémoire: On mesurera la surface réellement exécutée selon les spécifications du Projet.

| Code | U | Désignation | Quantité | Prix | Montant |
|---|---|---|---|---|---|
| mt04lcg010a | U | Brique creuse en terre cuite (súper mahón), à revêtir, 50x20x4 cm, pour utilisation en maçonnerie protégée (pièce en P), densité 845 kg/m³, selon NF EN 771-1. (matériau) | 12.000 | 286.38 | 3436.56 |
| mt08aaa010a | m³ | Eau. (matériau) | 0.006 | 1087.25 | 6.52 |
| mt01arg005a | t | Sable de carrière, pour mortier confectionné sur le chantier. (matériau) | 0.016 | 11370.36 | 181.93 |
| mt08cem000a | kg | Ciment gris en sacs. (matériau) | 2.500 | 79.01 | 197.53 |
| mt09var040 | kg | Accélérateur de prise, exempt de chlorures, pour mortiers et bétons massif. (matériau) | 0.200 | 833.56 | 166.71 |
| mq06hor010 | h | Bétonnière électrique avec une capacité de gâchage de 160 l. (matériel) | 0.008 | 1611.29 | 12.89 |
| mo020 | h | Compagnon professionnel III/CP2 construction. (main-d'œuvre) | 0.890 | 1567.76 | 1395.31 |
| mo113 | h | Ouvrier d'exécution I/OE1 construction. (main-d'œuvre) | 1.009 | 1129.12 | 1139.28 |
| % | % | Frais de chantier des unités d'ouvrage | 2 % | 6536.73 | 130.73 |
|  |  | Coûts directs |  |  | 6667.46 |
