# Remplissage et nivellement avec un mortier type Grout

- Propriété du fichier: CYPE INGENIEROS, S.A.
- Format: FIEBDC-3/2002
- Zone géographique: Mali
- Devise: XOF
- Coûts indirects: 3.00 %
- Frais généraux: 13.00 %
- Bénéfice: 6.00 %
- TVA: 18.00 %

## G Structure et gros oeuvre

### GA Transformations et réparations

#### GAT Transformations d'éléments en béton

**GAT160** m² Remplissage et nivellement avec un mortier type Grout.
Remplissage et nivellement de 5 mm d'épaisseur avec du mortier cémenteux fluide de retrait compensé, composé de ciment, additifs spéciaux et granulats sélectionnés, exempt de chlorures, pour usage général, sur la surface d'un élément structural en béton durci.
Inclut: Implantation. Nettoyage de la surface support. Préparation du mélange. Coulage de la couche de mortier. Séchage du mortier. Nettoyage des restes générés.
Critère pour le métré: Surface mesurée selon documentation graphique du Projet.
Critère pour le mémoire: On mesurera la surface réellement exécutée selon les spécifications du Projet.

| Code | U | Désignation | Quantité | Prix | Montant |
|---|---|---|---|---|---|
| mt09reh360c | kg | Mortier cémenteux fluide de retrait compensé, composé de ciment, additifs spéciaux et granulats sélectionnés, exempt de chlorures, pour usage général, pour ancrages et remplissages de 5 à 50 mm d'épaisseur, selon NF EN 1504-6. (matériau) | 11.000 | 336.91 | 3706.01 |
| mt08aaa010a | m³ | Eau. (matériau) | 0.010 | 1041.99 | 10.42 |
| mo020 | h | Compagnon professionnel III/CP2 construction. (main-d'œuvre) | 0.319 | 1163.52 | 371.16 |
| mo113 | h | Ouvrier d'exécution I/OE1 construction. (main-d'œuvre) | 0.319 | 836.89 | 266.97 |
| % | % | Frais de chantier des unités d'ouvrage | 2 % | 4354.56 | 87.09 |
|  |  | Coûts directs |  |  | 4441.65 |
