# Pied de poteau inclinable

- Propriété du fichier: CYPE INGENIEROS, S.A.
- Format: FIEBDC-3/2002
- Zone géographique: Mali
- Devise: XOF
- Coûts indirects: 3.00 %
- Frais généraux: 13.00 %
- Bénéfice: 6.00 %
- TVA: 18.00 %

## G Structure et gros oeuvre

### GO Poteaux, poutres et ossatures

#### GOB Bois

**GOB110** U Pied de poteau inclinable, en acier S235JR, avec protection Z275 face à la corrosion, de 71x60 mm dans la zone à connecter au poteau et 100x100 mm dans la connexion inférieure, constituant un appui articulé de 100 mm de hauteur pour poteau en bois, fixé à la structure porteuse en béton avec 60 ancrages chimiques structuraux via perforations, remplissage des orifices avec injection de résine de vinylester, sans styrène, à deux composants, et insertion postérieure de tiges filetées avec écrous et rondelles, d'acier galvanisé qualité 5.8, selon NF EN ISO 898-1 et fixé au poteau avec 60 vis autoforeuses pour bois, de 3 mm de diamètre et 16 mm de longueur, en acier galvanisé avec revêtement en chrome.
Pied de poteau inclinable, en acier NF EN 10025 S235JR, avec protection Z275 face à la corrosion, de 71x60 mm dans la zone à connecter au poteau, 100x100 mm dans la connexion inférieure et 5 mm d'épaisseur, constituant un appui articulé de 100 mm de hauteur pour poteau en bois; fixé à la structure porteuse en béton avec 60 ancrages chimiques structuraux via perforations, remplissage des orifices avec injection de résine de vinylester, sans styrène, à deux composants, et insertion postérieure de tiges filetées avec écrous et rondelles, d'acier galvanisé qualité 5.8, selon NF EN ISO 898-1, de 8 mm de diamètre et 110 mm de longueur; et fixé au poteau avec 60 vis autoforeuses pour bois, de 3 mm de diamètre et 16 mm de longueur, en acier galvanisé avec revêtement en chrome.
Inclut: Mise en place et fixation provisoire des éléments d'union. Aplomb et nivellement. Réglages des pièces et ajustement définitif des assemblages entre les différents composants de la structure.
Critère de métré de projet: Nombre d'unités prévues, selon documentation graphique du Projet.
Critère de mesure de l'ouvrage: On mesurera le nombre d'unités réellement exécutées selon les spécifications du Projet.

| Code | U | Désignation | Quantité | Prix | Montant |
|---|---|---|---|---|---|
| mt07emr010a | U | Pied de poteau inclinable, en acier NF EN 10025 S235JR, avec protection Z275 face à la corrosion, de 71x60 mm dans la zone à connecter au poteau, 100x100 mm dans la connexion inférieure et 5 mm d'épaisseur, pour la réalisation d'appui articulé dans poteau en bois, de 100 mm de hauteur. (matériau) | 1.000 | 26239.41 | 26239.41 |
| mt07emr113aa | U | Vis autoforeuse pour bois, de 3 mm de diamètre et 16 mm de longueur, en acier galvanisé avec revêtement en chrome. (matériau) | 60.000 | 18.08 | 1084.80 |
| mt26aqr020aa | U | Ancrage constitué d'une tige filetée d'acier galvanisé qualité 5.8, selon NF EN ISO 898-1, de 8 mm de diamètre, et 110 mm de longueur, écrou et rondelle, pour fixations sur structures en béton. (matériau) | 60.000 | 114.77 | 6886.20 |
| mt26pmr010a | U | Cartouche de résine de vinylester, sans styrène, à deux composants, de 300 ml, pour applications structurales. (matériau) | 1.307 | 17053.95 | 22289.51 |
| mo048 | h | Compagnon professionnel III/CP2 charpentier bois. (main-d'œuvre) | 0.420 | 991.06 | 416.25 |
| mo095 | h | Ouvrier professionnel II/OP charpentier bois. (main-d'œuvre) | 0.420 | 736.48 | 309.32 |
| % | % | Coûts directs complémentaires | 2 % | 57225.49 | 1144.51 |
|  |  | Coûts directs |  |  | 58370.00 |
