# Transport et retrait d'une tour mobile de travail

- Propriété du fichier: CYPE INGENIEROS, S.A.
- Format: FIEBDC-3/2002
- Zone géographique: Mali
- Coûts indirects: 3.00 %
- Frais généraux: 13.00 %
- Bénéfice: 6.00 %
- TVA: 18.00 %

## P Interventions préalables

### PH Équipements pour travaux en hauteur

#### PHE Échafaudages

**PHE100** U Transport et retrait d'une tour mobile de travail, avec plateforme de travail de 3x2 m², située à une hauteur de 6 m, constituée d'une structure tubulaire en acier galvanisé à chaud, préparée pour supporter une charge statique de 2,0 kN/m² répartie uniformément sur l'étage et une charge ponctuelle de 1,5 kN.
Transport et retrait d'une tour mobile de travail, avec plateforme de travail de 3x2 m², située à une hauteur de 6 m, constituée d'une structure tubulaire en acier galvanisé à chaud, préparée pour supporter une charge statique de 2,0 kN/m² répartie uniformément sur l'étage et une charge ponctuelle de 1,5 kN.
Critère de métré de projet: Nombre d'unités prévues, selon documentation graphique du Projet.
Critère de mesure de l'ouvrage: On mesurera le nombre d'unités réellement exécutées selon les spécifications du Projet.

| Code | U | Désignation | Quantité | Prix | Montant |
|---|---|---|---|---|---|
| mq13ats053d | U | Transport au site et retrait de tour mobile de travail, avec plateforme de travail de 3x2 m² de surface, située à une hauteur de 6 m, constituée de structure tubulaire en acier galvanisé à chaud de 48,3 mm de diamètre et 3,2 mm d'épaisseur, fabriquée selon les exigences de qualité requises dans la norme NF EN ISO 9001 et en respectant les normes NF EN 12810 et NF EN 12811, préparée pour supporter une charge statique de 2,0 kN/m² répartie uniformément sur l'étage et une charge ponctuelle de 1,5 kN. (matériel) | 1.399 | 192.06 | 268.69 |
| % | % | Coûts directs complémentaires | 2 % | 268.69 | 5.37 |
|  |  | Coûts directs |  |  | 274.06 |
