# Visite sur site du laboratoire, situé à une distance de plus de 30 km

- Propriété du fichier: CYPE INGENIEROS, S.A.
- Format: FIEBDC-3/2002
- Zone géographique: Mali
- Devise: XOF
- Coûts indirects: 3.00 %
- Frais généraux: 13.00 %
- Bénéfice: 6.00 %
- TVA: 18.00 %

## Q Contrôle de qualité et essais

### QR Essais de fonctionnement

#### QRI Équipements techniques

**QRI070** U Visite sur site du laboratoire, situé à une distance de plus de 30 km.
Visite sur site du laboratoire, situé à une distance de plus de 30 km.
Inclut: Déplacement sur chantier.
Critère pour le métré: Estimation en fonction de la taille de l'ouvrage.
Critère pour le mémoire: Le nombre de visites réalisées sera mesuré par un laboratoire accrédité.

| Code | U | Désignation | Quantité | Prix | Montant |
|---|---|---|---|---|---|
| mt49prs200b | U | Visite sur site du laboratoire, situé à une distance de plus de 30 km. (matériau) | 1.000 | 199977.88 | 199977.88 |
| % | % | Frais de chantier des unités d'ouvrage | 2 % | 199977.88 | 3999.56 |
|  |  | Coûts directs |  |  | 203977.44 |
