# Réhabilitation énergétique des bâtiments via l'incorporation de jalousie fixe constituée de lames orientables en acier galvanisé

- Propriété du fichier: CYPE INGENIEROS, S.A.
- Format: FIEBDC-3/2002
- Zone géographique: Mali
- Coûts indirects: 3.00 %
- Frais généraux: 13.00 %
- Bénéfice: 6.00 %
- TVA: 18.00 %

## R Rénovation énergétique

### RB Baies

#### RBJ Protection solaire: treillis

**RBJ010** m² Réhabilitation énergétique des bâtiments via l'incorporation de jalousie fixe constituée de lames orientables en acier galvanisé, de 200 à 250 mm de largeur, placées en position verticale, avec actionnement manuel par levier, sous-structure composée de profilés et éléments pour fixation des lames, en acier galvanisé, montée par vissage dans ouvrage en maçonnerie.
Réhabilitation énergétique des bâtiments via l'incorporation de jalousie fixe constituée de lames orientables en acier galvanisé, finition peint au four de couleur à choisir, de 200 à 250 mm de largeur, placées en position verticale, avec actionnement manuel par levier, sous-structure composée de profilés et éléments pour fixation des lames, en acier galvanisé, montée par vissage dans ouvrage en maçonnerie avec chevilles en nylon et vis en acier. Comprend l'ajustage final sur site.
Inclut: Implantation. Présentation et nivellement. Résolution des unions du cadre aux parements. Montage des éléments complémentaires.
Critère de métré de projet: Surface mesurée selon documentation graphique du Projet, en déduisant les ouvertures de surface supérieure à 3 m².
Critère de mesure de l'ouvrage: On mesurera la surface réellement exécutée selon les spécifications du Projet, en déduisant les ouvertures de surface supérieure à 3 m².

| Code | U | Désignation | Quantité | Prix | Montant |
|---|---|---|---|---|---|
| mt26btr040a | m² | Jalousie fixe constituée de lames orientables en acier galvanisé, finition peint au four de couleur à choisir, de 200 à 250 mm de largeur, placées en position verticale, avec actionnement manuel par levier, sous-structure composée de profilés et éléments pour fixation des lames, en acier galvanisé. (matériau) | 1.000 | 149.09 | 149.09 |
| mt26aaa033 | U | Répercussion, par m² de jalousie, d'éléments de fixation sur un ouvrage en maçonnerie: chevilles en nylon et vis en acier. (matériau) | 1.000 | 3.03 | 3.03 |
| op00ato010 |  | Tournevis. | 1.000 | 0.00 | 0.00 |
| mo018 | h | Compagnon professionnel III/CP2 menuisier PVC et métal. (main-d'œuvre) | 0.136 | 1.24 | 0.17 |
| mo059 | h | Ouvrier professionnel II/OP menuisier PVC et métal. (main-d'œuvre) | 0.136 | 0.90 | 0.12 |
| % | % | Coûts directs complémentaires | 2 % | 152.41 | 3.05 |
|  |  | Coûts directs |  |  | 155.46 |
