# Réhabilitation énergétique des parois extérieures de vides de façade

- Propriété du fichier: CYPE INGENIEROS, S.A.
- Format: FIEBDC-3/2002
- Zone géographique: Mali
- Coûts indirects: 3.00 %
- Frais généraux: 13.00 %
- Bénéfice: 6.00 %
- TVA: 18.00 %

## R Rénovation énergétique

### RB Baies

#### RBV Remplacement des vitres

**RBV010** m² Réhabilitation énergétique des parois extérieures de vides de façade, via le démontage du vitrage existant dans la menuiserie extérieure, fixé sur la menuiserie, avec moyens manuels et charge manuelle du matériau démonté dans le camion ou la benne, et remplacement par double vitrage Aislaglas "CONTROL GLASS ACÚSTICO Y SOLAR", 4/6/4, de 14 mm d'épaisseur totale, avec cales et scellage continu.
Réhabilitation énergétique des parois extérieures de vide de façade, via le démontage avec des moyens manuels du vitrage existant dans la menuiserie extérieure, fixé sur la menuiserie existante, calage avec des cales et scellage continu, sans détériorer la menuiserie qu'elle soutient, et remplacement par double vitrage Aislaglas "CONTROL GLASS ACÚSTICO Y SOLAR", ensemble formé de verre extérieur Float incolore de 4 mm, lame d'air déshydraté avec un profilé séparateur en aluminium et un double scellage périmétrique, de 6 mm, et verre intérieur Float incolore de 4 mm d'épaisseur, de 14 mm d'épaisseur totale, avec calage en utilisant des cales d'appui périmétriques et latérales, scellé à froid avec silicone Sikasil WS-305-N "SIKA", compatible avec le matériau de support. Comprend le nettoyage du silicone des menuiseries, le retrait des parcloses existantes, les découpes du verre et la mise en place des nouvelles parcloses; le nettoyage, l'entassement, l'enlèvement et la charge manuelle du matériau démonté dans le camion ou la benne.
Inclut: Démontage des éléments. Enlèvement et entassement du matériau démonté. Mise en place, chaussage, montage et ajustage dans la menuiserie. Scellage final d'étanchéité. Nettoyage des restes d'ouvrage. Charge du matériau démonté dans le camion ou la benne.
Critère de métré de projet: Surface de la menuiserie à vitrer, selon documentation graphique du Projet, en incluant dans chaque vantail de verre les dimensions du châssis.
Critère de mesure de l'ouvrage: On mesurera la surface réellement exécutée selon les spécifications du Projet, en additionnant, pour chacune des pièces, la surface résultant de l'arrondissement par excès de chacune de ses arêtes à des multiples de 30 mm.

| Code | U | Désignation | Quantité | Prix | Montant |
|---|---|---|---|---|---|
| mt21veu011aaaa | m² | Double vitrage Aislaglas "CONTROL GLASS ACÚSTICO Y SOLAR", ensemble formé de verre extérieur Float incolore de 4 mm, lame d'air déshydraté avec un profilé séparateur en aluminium et un double scellage périmétrique, de 6 mm, et verre intérieur Float incolore de 4 mm d'épaisseur. (matériau) | 1.006 | 29.65 | 29.83 |
| mt21sik010 | U | Cartouche de 310 ml de silicone synthétique incolore Elastosil WS-305-N "SIKA" (rendement approché de 12 m par cartouche). (matériau) | 0.580 | 3.66 | 2.12 |
| mt21vva021 | U | Produits complémentaires pour la mise en place de verres. (matériau) | 1.000 | 1.87 | 1.87 |
| mo055 | h | Compagnon professionnel III/CP2 vitrier. (main-d'œuvre) | 0.590 | 1.32 | 0.78 |
| mo110 | h | Ouvrier professionnel II/OP vitrier. (main-d'œuvre) | 0.590 | 0.97 | 0.57 |
| % | % | Coûts directs complémentaires | 2 % | 35.17 | 0.70 |
|  |  | Coûts directs |  |  | 35.87 |
