# Réhabilitation énergétique des bâtiments via la mise en place

- Propriété du fichier: CYPE INGENIEROS, S.A.
- Format: FIEBDC-3/2002
- Zone géographique: Mali
- Coûts indirects: 3.00 %
- Frais généraux: 13.00 %
- Bénéfice: 6.00 %
- TVA: 18.00 %

## R Rénovation énergétique

### RC Chauffage, climatisation et E.C.S.

#### RCA Eau chaude

**RCA010** U Réhabilitation énergétique des bâtiments via la mise en place, en remplacement d'un équipement existant, de ballon électrique pour le service d'E.C.S., mural vertical, résistance gainée, capacité 35 l, puissance 1400 W, de 624 mm de hauteur et 391 mm de diamètre.
Réhabilitation énergétique des bâtiments via la mise en place, en remplacement d'un équipement existant, de ballon électrique pour le service d'E.C.S., mural vertical, résistance gainée, capacité 35 l, puissance 1400 W, de 624 mm de hauteur et 391 mm de diamètre, formé de tonneau en acier vitrifié, isolation de mousse de polyuréthane, anode de sacrifice de magnésium, lampe de contrôle, thermomètre et thermostat de régulation pour E.C.S. accumulée. Comprend le support et les ancrages de fixation, le clapet de non retour, les vannes à sphère et les flexibles de raccordement, pour l'entrée et la sortie de l'eau. Totalement monté, connecté et testé.
Inclut: Implantation de l'appareil. Fixation dans un mur via des éléments d'ancrage. Mise en place de l'appareil et des accessoires. Connecté aux réseaux de conduction d'eau, électrique et de terre. Mise en marche.
Critère de métré de projet: Nombre d'unités prévues, selon documentation graphique du Projet.
Critère de mesure de l'ouvrage: On mesurera le nombre d'unités réellement exécutées selon les spécifications du Projet.

| Code | U | Désignation | Quantité | Prix | Montant |
|---|---|---|---|---|---|
| mt38tej020aa | U | Ballon électrique pour le service d'E.C.S., mural vertical, résistance gainée, capacité 35 l, puissance 1400 W, de 624 mm de hauteur et 391 mm de diamètre, formé de tonneau en acier vitrifié, isolation de mousse de polyuréthane, anode de sacrifice de magnésium, lampe de contrôle, thermomètre et thermostat de régulation pour E.C.S. accumulée. (matériau) | 1.000 | 278.99 | 278.99 |
| mt38tew010a | U | Tube flexible de 20 cm et de 1/2" de diamètre. (matériau) | 2.000 | 4.23 | 8.46 |
| mt37sve010b | U | Vanne à sphère en laiton nickelé à visser de 1/2". (matériau) | 2.000 | 6.13 | 12.26 |
| mt37svs050a | U | Clapet de non retour, en laiton chromé, avec filet de 1/2" de diamètre, réglé à 8 bar de pression, avec manette de purge. (matériau) | 1.000 | 8.97 | 8.97 |
| mt38www011 | U | Produits complémentaires pour installations d'E.C.S. (matériau) | 1.000 | 2.15 | 2.15 |
| mo008 | h | Compagnon professionnel III/CP2 plombier. (main-d'œuvre) | 0.959 | 1.27 | 1.22 |
| mo107 | h | Ouvrier professionnel II/OP plombier. (main-d'œuvre) | 0.959 | 0.90 | 0.86 |
| % | % | Coûts directs complémentaires | 2 % | 312.91 | 6.26 |
|  |  | Coûts directs |  |  | 319.17 |
