# Réhabilitation énergétique des bâtiments via l'incorporation de capteur solaire thermique complet

- Propriété du fichier: CYPE INGENIEROS, S.A.
- Format: FIEBDC-3/2002
- Zone géographique: Mali
- Coûts indirects: 3.00 %
- Frais généraux: 13.00 %
- Bénéfice: 6.00 %
- TVA: 18.00 %

## R Rénovation énergétique

### RC Chauffage, climatisation et E.C.S.

#### RCB Captage solaire

**RCB030** U Réhabilitation énergétique des bâtiments via l'incorporation de capteur solaire thermique complet, partagé, pour installation individuelle, formé d'un panneau, surface utile 2,14 m², rendement optique 0,78, coefficient primaire de pertes 3,473 W/m²K et coefficient secondaire de pertes 0,017 W/m²K², selon NF EN 12975-2, structure de support pour mise en place intégrée dans couverture inclinée et ballon échangeur à un serpentin de 150 litres.
Réhabilitation énergétique des bâtiments via l'incorporation de capteur solaire thermique complet, partagé, pour installation individuelle, composé de: un panneau, surface utile 2,14 m², rendement optique 0,78, coefficient primaire de pertes 3,473 W/m²K et coefficient secondaire de pertes 0,017 W/m²K², selon NF EN 12975-2, composé de: cadre autoportant et couvercle postérieur en aluminium, isolation thermique de laine de verre, panneau en verre de 4 mm d'épaisseur, absorbeur en cuivre avec couche Sunselect, tuyau en forme de méandre et tuyaux de connexion, structure de support pour mise en place intégrée dans couverture inclinée, kit de tuyauteries et accessoires de connexion, ballon échangeur en acier vitrifié, à un serpentin de 150 litres, 1019 mm de hauteur et 660 mm de diamètre, station solaire de pompage avec régulation intégrée, vase d'expansion avec support et connexions, vanne mélangeuse avec raccords, purgeur et fluide antigivrant. Totalement monté, connecté et testé.
Inclut: Implantation de l'ensemble. Mise en place de la structure support. Mise en place et fixation des panneaux sur la structure support. Mise en place du système d'accumulation solaire. Connecté au réseau de conduction d'eau. Remplissage du circuit.
Critère de métré de projet: Nombre d'unités prévues, selon documentation graphique du Projet.
Critère de mesure de l'ouvrage: On mesurera le nombre d'unités réellement exécutées selon les spécifications du Projet.

| Code | U | Désignation | Quantité | Prix | Montant |
|---|---|---|---|---|---|
| mt38the800aaaa | U | Capteur solaire thermique complet, partagé, pour installation individuelle, composé de: un panneau, surface utile 2,14 m², rendement optique 0,78, coefficient primaire de pertes 3,473 W/m²K et coefficient secondaire de pertes 0,017 W/m²K², selon NF EN 12975-2, composé de: cadre autoportant et couvercle postérieur en aluminium, isolation thermique de laine de verre, panneau en verre de 4 mm d'épaisseur, absorbeur en cuivre avec couche Sunselect, tuyau en forme de méandre et tuyaux de connexion, structure de support pour mise en place intégrée dans couverture inclinée, kit de tuyauteries et accessoires de connexion, ballon échangeur en acier vitrifié, à un serpentin de 150 litres, 1019 mm de hauteur et 660 mm de diamètre, station solaire de pompage avec régulation intégrée, vase d'expansion avec support et connexions, vanne mélangeuse avec raccords, purgeur et fluide antigivrant. (matériau) | 1.000 | 4462.26 | 4462.26 |
| mo009 | h | Compagnon professionnel III/CP2 installateur de capteurs solaires. (main-d'œuvre) | 3.808 | 1.27 | 4.84 |
| mo108 | h | Ouvrier professionnel II/OP installateur de capteurs solaires. (main-d'œuvre) | 3.808 | 0.90 | 3.43 |
| % | % | Coûts directs complémentaires | 2 % | 4470.53 | 89.41 |
|  |  | Coûts directs |  |  | 4559.94 |
