# Démontage d'une chaudière à fioul

- Propriété du fichier: CYPE INGENIEROS, S.A.
- Format: FIEBDC-3/2002
- Zone géographique: Mali
- Coûts indirects: 3.00 %
- Frais généraux: 13.00 %
- Bénéfice: 6.00 %
- TVA: 18.00 %

## R Rénovation énergétique

### RC Chauffage, climatisation et E.C.S.

#### RCD Démontage d'équipement existant

**RCD010** U Démontage d'une chaudière à fioul, de 30 kW de puissance calorifique maximale et des supports de fixation, avec des moyens manuels et mécaniques et la charge mécanique des décombres dans le camion ou la benne.
Démontage d'une chaudière à fioul et de ses composants, de 30 kW de puissance calorifique maximale, avec des moyens manuels et mécaniques, déconnexion préalable des réseaux de fourniture et d'évacuation, et obturation des conduites connectées aux éléments. Comprend vidange et transport à un point propre du contenu de la chaudière, le démontage des accessoires et des supports de fixation, le nettoyage, l'entassement, le retrait et la charge mécanique de décombres dans le camion ou la benne.
Inclut: Déconnexion des réseaux de distribution et d'évacuation. Démontage de la chaudière et de ses composants. Obturation des conduites connectées à l'élément. Retrait et entassement du matériau démonté. Nettoyage des restes d'ouvrage. Charge mécanique du matériau démonté et des restes d'ouvrage dans le camion ou la benne.
Critère de métré de projet: Nombre d'unités prévues, selon documentation graphique du Projet.
Critère de mesure de l'ouvrage: On mesurera le nombre d'unités réellement démontées selon les spécifications du Projet.

| Code | U | Désignation | Quantité | Prix | Montant |
|---|---|---|---|---|---|
| mq04cag010a | h | Camion grue de jusqu'à 6 t. (matériel) | 1.148 | 32.83 | 37.69 |
| mo004 | h | Compagnon professionnel III/CP2 chauffagiste. (main-d'œuvre) | 1.421 | 1.27 | 1.80 |
| mo103 | h | Ouvrier professionnel II/OP chauffagiste. (main-d'œuvre) | 1.421 | 0.90 | 1.28 |
| % | % | Coûts directs complémentaires | 2 % | 40.77 | 0.82 |
|  |  | Coûts directs |  |  | 41.59 |
