# Réhabilitation énergétique des bâtiments via la mise en place

- Propriété du fichier: CYPE INGENIEROS, S.A.
- Format: FIEBDC-3/2002
- Zone géographique: Mali
- Coûts indirects: 3.00 %
- Frais généraux: 13.00 %
- Bénéfice: 6.00 %
- TVA: 18.00 %

## R Rénovation énergétique

### RC Chauffage, climatisation et E.C.S.

#### RCQ Biomasse

**RCQ010** U Réhabilitation énergétique des bâtiments via la mise en place, en remplacement d'un équipement existant, de chaudière pour la combustion de plaquettes, puissance nominale de 6 à 20 kW, avec système d'alimentation des plaquettes, composé de disque rotatif pour extracteur rotatif, avec moteur pour alimentation monophasée à 230 V, connexion à la chaudière et engrenages, extracteur rotatif de 2 m de diamètre, formé de lames de ressort et transporteur sans fin hélicoïdal, élargissement de transporteur sans fin fermé hélicoïdal de 0,15 m de longueur,.
Réhabilitation énergétique des bâtiments via la mise en place, en remplacement d'un équipement existant, de chaudière pour la combustion de plaquettes, puissance nominale de 6 à 20 kW, avec corps en acier soudé et testé à pression, de 1490x600x960 mm, isolation intérieure, chambre de combustion avec système automatique de nettoyage du brûleur par grille basculante, échangeur de chaleur à tubes verticaux avec mécanisme de nettoyage automatique, système de ramassage et d'extraction des cendres du module de combustion et réservoir à cendres extractible, contrôle de la combustion par sonde intégrée, système de commande intégré avec écran tactile, pour le contrôle de la combustion, du ballon d'E.C.S., du ballon tampon, du système d'élévation de la température de retour et de la vanne mélangeuse pour un chauffage rapide du circuit de chauffage, avec système d'alimentation des plaquettes, composé de disque rotatif pour extracteur rotatif, avec moteur pour alimentation monophasée à 230 V, connexion à la chaudière et engrenages, extracteur rotatif de 2 m de diamètre, formé de lames de ressort et transporteur sans fin hélicoïdal, élargissement de transporteur sans fin fermé hélicoïdal de 0,15 m de longueur, sans inclure le conduit pour l'évacuation des produits de la combustion qui relie la chaudière à la cheminée. Totalement montée, connectée et mise en marche par l'entreprise installatrice pour la vérification de son bon fonctionnement.
Inclut: Implantation. Présentation des éléments. Montage de la chaudière et de ses accessoires. Connecté aux réseaux de conduction d'eau, d'assainissement et électrique, et au conduit d'évacuation des produits de la combustion. Mise en marche.
Critère de métré de projet: Nombre d'unités prévues, selon documentation graphique du Projet.
Critère de mesure de l'ouvrage: On mesurera le nombre d'unités réellement exécutées selon les spécifications du Projet.

| Code | U | Désignation | Quantité | Prix | Montant |
|---|---|---|---|---|---|
| mt38cbh013aa | U | Chaudière pour la combustion de plaquettes, puissance nominale de 6 à 20 kW, avec corps en acier soudé et testé à pression, de 1490x600x960 mm, isolation intérieure, chambre de combustion avec système automatique de nettoyage du brûleur par grille basculante, échangeur de chaleur à tubes verticaux avec mécanisme de nettoyage automatique, système de ramassage et d'extraction des cendres du module de combustion et réservoir à cendres extractible, contrôle de la combustion par sonde intégrée, système de commande intégré avec écran tactile, pour le contrôle de la combustion, du ballon d'E.C.S., du ballon tampon, du système d'élévation de la température de retour et de la vanne mélangeuse pour un chauffage rapide du circuit de chauffage. (matériau) | 1.000 | 19895.85 | 19895.85 |
| mt38cbh099c | U | Base d'appui antivibrations, pour chaudière. (matériau) | 1.000 | 208.15 | 208.15 |
| mt38cbh097a | U | Limitateur thermique de sécurité, réglé à 95°C, formé de vanne et sonde de température. (matériau) | 1.000 | 118.53 | 118.53 |
| mt38cbh085aa | U | Système d'élévation de la température de retour au-dessus de 55°C, composé de vanne motorisée à 3 voies de 1" de diamètre et pompe de circulation pour éviter les condensations et les dépositions de suie à l'intérieur de la chaudière. (matériau) | 1.000 | 826.83 | 826.83 |
| mt38cbh091b | U | Connexion antivibration pour conduit de fumées de 150 mm de diamètre. (matériau) | 1.000 | 313.67 | 313.67 |
| mt38cbh096a | U | Régulateur de tirage de 150 mm de diamètre, avec clapet anti-explosion, pour chaudière. (matériau) | 1.000 | 462.56 | 462.56 |
| mt38cbh102a | U | Direction de montage et câblage de chaudière à biomasse. (matériau) | 1.000 | 852.84 | 852.84 |
| mt38cbh100c | U | Mise en fonctionnement et réalisation dans le maniement de chaudière à biomasse. (matériau) | 1.000 | 517.49 | 517.49 |
| mt38cbh145a | U | Disque rotatif pour extracteur rotatif, avec moteur pour alimentation monophasée à 230 V, connexion à la chaudière et engrenages, pour système d'alimentation de chaudière à biomasse. (matériau) | 1.000 | 3518.34 | 3518.34 |
| mt38cbh146a | U | Extracteur rotatif de 2 m de diamètre, formé de lames de ressort et transporteur sans fin hélicoïdal, pour système d'alimentation de chaudière à biomasse. (matériau) | 1.000 | 1610.29 | 1610.29 |
| mt38cbh144a | U | Élargissement de transporteur sans fin fermé hélicoïdal de 0,15 m de longueur, pour système d'alimentation de chaudière à biomasse. (matériau) | 1.000 | 477.01 | 477.01 |
| mo004 | h | Compagnon professionnel III/CP2 chauffagiste. (main-d'œuvre) | 12.776 | 1.27 | 16.23 |
| mo103 | h | Ouvrier professionnel II/OP chauffagiste. (main-d'œuvre) | 12.776 | 0.90 | 11.50 |
| % | % | Coûts directs complémentaires | 2 % | 28829.29 | 576.59 |
|  |  | Coûts directs |  |  | 29405.88 |
