# RCV010

- Propriété du fichier: CYPE INGENIEROS, S.A.
- Format: FIEBDC-3/2002
- Zone géographique: Mali
- Coûts indirects: 3.00 %
- Frais généraux: 13.00 %
- Bénéfice: 6.00 %
- TVA: 18.00 %

## R Rénovation énergétique

### RC Chauffage, climatisation et E.C.S.

#### RCV Unités centralisées de climatisation

**RCV010** U Réhabilitation énergétique des bâtiments via la mise en place, en remplacement d'un équipement existant, d'unité compacte eau-air-eau pompe à chaleur de production simultanée en eau froide et en eau chaude, système à quatre tubes, avec réfrigérant R-407C, pour installation en extérieur.
Réhabilitation énergétique des bâtiments via la mise en place, en remplacement d'un équipement existant, d'unité compacte eau-air-eau pompe à chaleur de production simultanée en eau froide et en eau chaude, système à quatre tubes, puissance frigorifique nominale de 24,2 kW et puissance calorifique nominale de 34,1 kW, (température de sortie de l'eau froide: 7°C, écart de température: 5°C, et température de sortie de l'eau chaude: 50°C), débit d'eau nominal de 4,2 m³/h, débit d'air nominal de 13000 m³/h et puissance sonore de 60,8 dBA; avec interrupteur de débit, avec réfrigérant R-407C, comprend manomètres, thermomètres, vanne de sécurité, purgeur, filtre, pour installation en extérieur. Totalement montée, connectée et mise en marche par l'entreprise installatrice pour le contrôle de son bon fonctionnement.
Inclut: Implantation de l'unité. Mise en place et fixation de l'unité et de ses accessoires. Connecté aux réseaux de conduction d'eau, électrique et de récupération des condensés. Mise en marche.
Critère de métré de projet: Nombre d'unités prévues, selon documentation graphique du Projet.
Critère de mesure de l'ouvrage: On mesurera le nombre d'unités réellement exécutées selon les spécifications du Projet.

| Code | U | Désignation | Quantité | Prix | Montant |
|---|---|---|---|---|---|
| mt42bcc200a | U | Unité compacte eau-air-eau pompe à chaleur de production simultanée en eau froide et en eau chaude, système à quatre tubes, puissance frigorifique nominale de 24,2 kW et puissance calorifique nominale de 34,1 kW, (température de sortie de l'eau froide: 7°C, écart de température: 5°C, et température de sortie de l'eau chaude: 50°C), débit d'eau nominal de 4,2 m³/h, débit d'air nominal de 13000 m³/h et puissance sonore de 60,8 dBA; avec interrupteur de débit. (matériau) | 1.000 | 14174.79 | 14174.79 |
| mt37www060g | U | Clapet anti-pollution de laiton, avec tamis en acier inoxydable avec perforations de 0,5 mm de diamètre, avec filet de 1 1/2", pour une pression maximale de travail de 16 bar et une température maximale de 110°C. (matériau) | 2.000 | 38.04 | 76.08 |
| mt42www040 | U | Manomètre avec bain de glycérine et diamètre de sphère de 100 mm, avec prise verticale, pour montage fileté de 1/2", échelle de pression de 0 à 5 bar. (matériau) | 4.000 | 16.31 | 65.24 |
| mt42www050 | U | Thermomètre bimétallique, diamètre de sphère de 100 mm, avec prise verticale, avec housse en 1/2", échelle de température de 0 à 120°C. (matériau) | 4.000 | 31.13 | 124.52 |
| mt37svs010h | U | Vanne de sécurité, en laiton, avec filet de 3/4" de diamètre, réglé à 4 bar de pression. (matériau) | 2.000 | 12.58 | 25.16 |
| mt37sgl020d | U | Purgeur automatique d'air avec flotteur et filet de 1/2" de diamètre, corps et couvercle en laiton, pour une pression maximale de travail de 6 bar et une température maximale de 110°C. (matériau) | 2.000 | 10.25 | 20.50 |
| mt37www050f | U | Manchon antivibration, en caoutchouc, avec filet de 1 1/2", pour une pression maximale de travail de 10 bar. (matériau) | 4.000 | 35.77 | 143.08 |
| mo005 | h | Compagnon professionnel III/CP2 installateur de climatisation. (main-d'œuvre) | 17.036 | 1.27 | 21.64 |
| mo104 | h | Ouvrier professionnel II/OP installateur de climatisation. (main-d'œuvre) | 17.036 | 0.90 | 15.33 |
| % | % | Coûts directs complémentaires | 2 % | 14666.34 | 293.33 |
|  |  | Coûts directs |  |  | 14959.67 |

| Code | U | Désignation | Prix |
|---|---|---|---|
| mo008 | h | Compagnon professionnel III/CP2 plombier. (main-d'œuvre) | 1.27 |
| mo107 | h | Ouvrier professionnel II/OP plombier. (main-d'œuvre) | 0.90 |
