# Réhabilitation énergétique des bâtiments via la mise en place

- Propriété du fichier: CYPE INGENIEROS, S.A.
- Format: FIEBDC-3/2002
- Zone géographique: Mali
- Coûts indirects: 3.00 %
- Frais généraux: 13.00 %
- Bénéfice: 6.00 %
- TVA: 18.00 %

## R Rénovation énergétique

### RC Chauffage, climatisation et E.C.S.

#### RCV Unités centralisées de climatisation

**RCV060** U Réhabilitation énergétique des bâtiments via la mise en place, en remplacement d'un équipement existant, de pompe à chaleur non réversible, air-eau, puissance calorifique nominale de 8 kW (température humide d'entrée de l'air: 2°C; température de sortie de l'eau: 35°C), COP = 3,3, pour installation en extérieur.
Réhabilitation énergétique des bâtiments via la mise en place, en remplacement d'un équipement existant, de pompe à chaleur non réversible, air-eau, puissance calorifique nominale de 8 kW (température humide d'entrée de l'air: 2°C; température de sortie de l'eau: 35°C), COP = 3,3, réfrigérant R-407C, limites opératives en mode chauffage: entrée d'air entre -20°C et 40°C, sortie d'eau entre 15°C et 60°C, carcasse en acier galvanisé et émaillé au four, dimensions 1182x784x1116 mm, pour installation en extérieur. Totalement montée, connectée et mise en marche par l'entreprise installatrice pour le contrôle de son bon fonctionnement.
Inclut: Implantation de l'unité. Mise en place et fixation de l'unité et de ses accessoires. Connecté aux réseaux de conduction d'eau, électrique et de récupération des condensés. Mise en marche.
Critère de métré de projet: Nombre d'unités prévues, selon documentation graphique du Projet.
Critère de mesure de l'ouvrage: On mesurera le nombre d'unités réellement exécutées selon les spécifications du Projet.

| Code | U | Désignation | Quantité | Prix | Montant |
|---|---|---|---|---|---|
| mt42sti010a | U | Pompe à chaleur non réversible, air-eau, puissance calorifique nominale de 8 kW (température humide d'entrée de l'air: 2°C; température de sortie de l'eau: 35°C), COP = 3,3, réfrigérant R-407C, limites opératives en mode chauffage: entrée d'air entre -20°C et 40°C, sortie d'eau entre 15°C et 60°C, carcasse en acier galvanisé et émaillé au four, dimensions 1182x784x1116 mm. (matériau) | 1.000 | 14581.01 | 14581.01 |
| mt37www050e | U | Manchon antivibration, en caoutchouc, avec filet de 1 1/4", pour une pression maximale de travail de 10 bar. (matériau) | 2.000 | 28.06 | 56.12 |
| mo005 | h | Compagnon professionnel III/CP2 installateur de climatisation. (main-d'œuvre) | 8.441 | 1.27 | 10.72 |
| mo104 | h | Ouvrier professionnel II/OP installateur de climatisation. (main-d'œuvre) | 8.441 | 0.90 | 7.60 |
| % | % | Coûts directs complémentaires | 2 % | 14655.45 | 293.11 |
|  |  | Coûts directs |  |  | 14948.56 |
