# Réhabilitation énergétique de façade

- Propriété du fichier: CYPE INGENIEROS, S.A.
- Format: FIEBDC-3/2002
- Zone géographique: Mali
- Coûts indirects: 3.00 %
- Frais généraux: 13.00 %
- Bénéfice: 6.00 %
- TVA: 18.00 %

## R Rénovation énergétique

### RF Murs

#### RFE Systèmes d'isolation par l'extérieur

**RFE140** m² Réhabilitation énergétique de façade, par système de façade ventilée "GRESPANIA", de 10 mm d'épaisseur, composé de dalles céramiques en grès porcelainé, style ciment, série Meteor "GRESPANIA", finition brillante, couleur anthracite, 30x60 cm et 10 mm d'épaisseur, placés à l'aide du système Mecanofas DGV d'ancrage visible à agrafe et isolation de panneau en laine minérale, selon NF EN 13162, de 40 mm d'épaisseur, revêtu sur une de ses faces par un voile noir, fixé mécaniquement sur façade existante.
Réhabilitation énergétique de façade, par système de façade ventilée "GRESPANIA", de 10 mm d'épaisseur, composé de dalles céramiques en grès porcelainé, style ciment, série Meteor "GRESPANIA", finition brillante, couleur anthracite, 30x60 cm et 10 mm d'épaisseur, capacité d'absorption en eau E<0,5% (grès porcelainé), groupe BIa, selon NF EN 14411, résistance au glissement entre 15 et 35 selon ENV 12633, placés à l'aide du système Mecanofas DGV d'ancrage visible à agrafe, via une structure auxiliaire placée au parement, sur laquelle sont fixées les agrafes à l'aide de vis autobloquantes en acier inoxydable ou de rivets en aluminium, laissant ainsi l'agrafe centrée dans les joints des carreaux, et servant de rétention et d'appui pour les pièces, avec DAU nº 10/065 A et isolation de panneau en laine minérale, selon NF EN 13162, de 40 mm d'épaisseur, revêtu sur une de ses faces par un voile noir, résistance thermique 1,1 m²K/W, conductivité thermique 0,035 W/(mK), placé bord à bord pour éviter les ponts thermiques, fixé mécaniquement sur façade existante et scellage postérieur de toutes les liaisons entre panneaux avec bande de scellage de joints. Comprend le revêtement des linteaux, les rejets d'eau, les jambages et les mouchettes, les joints, la réalisation des rencontres et les pièces spéciales.
Inclut: Préparation des éléments de fixation préalablement incorporés à l'ouvrage. Découpe et préparation de l'isolant. Fixation de l'isolant. Implantation des axes verticaux et horizontaux des joints. Préparation des éléments de fixation. Réalisation de tous les travaux nécessaires pour la résolution des ouvertures. Alignement, aplomb et nivellement du revêtement céramique. Fixation définitive du revêtement. Jointoiement. Remplissage des joints de dilatation. Nettoyage final du parement.
Critère de métré de projet: Surface mesurée selon documentation graphique du Projet, en déduisant les ouvertures de surface supérieure à 1 m², en ajoutant en échange la surface de la partie intérieure de l'ouverture, correspondant au développement des jambages et des linteaux. Le métré par ruptures et recoupes n'a pas été incrémentée 5% de pièces de plus a été considéré dans la décomposition.
Critère de mesure de l'ouvrage: On mesurera la surface réellement exécutée selon les spécifications du Projet, en déduisant les ouvertures de surface supérieure à 1 m², en ajoutant en échange la surface de la partie intérieure du vide, correspondant au développement des jambages et des linteaux.

| Code | U | Désignation | Quantité | Prix | Montant |
|---|---|---|---|---|---|
| mt16lva070b | m² | Panneau en laine minérale, selon NF EN 13162, de 40 mm d'épaisseur, revêtu sur une de ses faces par un voile noir, résistance thermique 1,1 m²K/W, conductivité thermique 0,035 W/(mK). (matériau) | 1.050 | 7.77 | 8.16 |
| mt16aaa020ab | U | Fixation mécanique pour panneaux isolants de laine minérale, placés directement sur la surface support. (matériau) | 4.000 | 0.30 | 1.20 |
| mt16aaa030 | m | Ruban auto-adhésif pour le scellage des joints. (matériau) | 0.440 | 0.44 | 0.19 |
| mt18bgg020gaaf1a | m² | Dalle céramique en grès porcelainé, style ciment, série Meteor "GRESPANIA", finition brillante, couleur anthracite, 30x60 cm et 10 mm d'épaisseur, capacité d'absorption en eau E<0,5% (grès porcelainé), groupe BIa, selon NF EN 14411, résistance au glissement entre 15 et 35 selon ENV 12633. (matériau) | 1.050 | 60.22 | 63.23 |
| mt19agp100b | m² | Sous-structure et accessoires en aluminium du système Mecanofas DGV, d'ancrage visible à agrafe, pour façade ventilée. (matériau) | 1.000 | 49.90 | 49.90 |
| mo054 | h | Compagnon professionnel III/CP2 poseur d'isolants rigides ou flexibles. (main-d'œuvre) | 0.166 | 1.27 | 0.21 |
| mo101 | h | Ouvrier professionnel II/OP poseur d'isolants rigides ou flexibles. (main-d'œuvre) | 0.166 | 0.90 | 0.15 |
| mo052 | h | Compagnon professionnel III/CP2 poseur de systèmes de façades préfabriqués. (main-d'œuvre) | 1.822 | 1.27 | 2.31 |
| mo099 | h | Ouvrier professionnel II/OP poseur de systèmes de façades préfabriqués. (main-d'œuvre) | 1.822 | 0.90 | 1.64 |
| % | % | Coûts directs complémentaires | 2 % | 126.99 | 2.54 |
|  |  | Coûts directs |  |  | 129.53 |
