# Réhabilitation énergétique de façade

- Propriété du fichier: CYPE INGENIEROS, S.A.
- Format: FIEBDC-3/2002
- Zone géographique: Mali
- Coûts indirects: 3.00 %
- Frais généraux: 13.00 %
- Bénéfice: 6.00 %
- TVA: 18.00 %

## R Rénovation énergétique

### RF Murs

#### RFE Systèmes d'isolation par l'extérieur

**RFE180** m² Réhabilitation énergétique de façade, par système de façade ventilée "LEVANTINA", de 3 cm d'épaisseur, composé de plaques de calcaire Marbella avec la qualité exigée par la méthode de classement de "LEVANTINA", finition bouchardée, de 60x40x3 cm, avec un rainurage longitudinal supérieur et inférieur dans chaque pièce, pour son appui sur profilés horizontaux en aluminium, assemblés aux montants en aluminium, eux-mêmes fixés au parement support avec chevilles spéciales et isolation de panneau en laine minérale, selon NF EN 13162, de 40 mm d'épaisseur, revêtu sur une de ses faces par un voile noir, fixé mécaniquement sur façade existante.
Réhabilitation énergétique de façade, par système de façade ventilée "LEVANTINA", de 3 cm d'épaisseur, composé de plaques de calcaire Marbella avec la qualité exigée par la méthode de classement de "LEVANTINA", finition bouchardée, de 60x40x3 cm, couleur blanc crémeux, avec un rainurage longitudinal supérieur et inférieur dans chaque pièce, pour son appui sur coulisses formées par des profilés secondaires horizontaux de type ‘T’ en aluminium, assemblées à l'ossature principale verticale constituée de montants en aluminium, fixé au parement support avec chevilles spéciales et isolation de panneau en laine minérale, selon NF EN 13162, de 40 mm d'épaisseur, revêtu sur une de ses faces par un voile noir, résistance thermique 1,1 m²K/W, conductivité thermique 0,035 W/(mK), placé bord à bord pour éviter les ponts thermiques, fixé mécaniquement sur façade existante et scellage postérieur de toutes les liaisons entre panneaux avec bande de scellage de joints. Comprend l'implantation, fixations en acier inoxydable pour l'assemblage des profilés, clips de nivellement, mastic adhésif élastique, consoles métalliques de décrochage et de portance, les chutes et les ruptures, la réalisation de linteaux avec pièces spéciales de pierre naturelle fixées à l'ossature métallique; les rejets d'eau, les jambages et les mouchettes en pierre naturelle, la réalisation des rencontres et des points particuliers et le nettoyage final de la maçonnerie réalisée.
Inclut: Nettoyage et préparation de la surface support des ancrages. Découpe et préparation de l'isolant. Fixation de l'isolant. Implantation du détail des pièces et des points d'ancrage. Fixation des profilés principaux verticaux au support. Fixation des profilés secondaires horizontaux aux profilés principaux verticaux. Préparation de la pierre naturelle. Fixation des plaques en pierre à l'ancrage. Réalisation de tous les travaux nécessaires pour la résolution des ouvertures. Aplomb, nivellement et alignement des plaques. Nettoyage final du parement.
Critère de métré de projet: Surface mesurée selon documentation graphique du Projet, sans dupliquer les coins ni les rencontres, en déduisant toutes les ouvertures.
Critère de mesure de l'ouvrage: On mesurera la surface réellement exécutée selon les spécifications du Projet, sans dupliquer les coins ni les rencontres, en déduisant toutes les ouvertures.

| Code | U | Désignation | Quantité | Prix | Montant |
|---|---|---|---|---|---|
| mt16lva070b | m² | Panneau en laine minérale, selon NF EN 13162, de 40 mm d'épaisseur, revêtu sur une de ses faces par un voile noir, résistance thermique 1,1 m²K/W, conductivité thermique 0,035 W/(mK). (matériau) | 1.050 | 7.77 | 8.16 |
| mt16aaa020ab | U | Fixation mécanique pour panneaux isolants de laine minérale, placés directement sur la surface support. (matériau) | 4.000 | 0.30 | 1.20 |
| mt16aaa030 | m | Ruban auto-adhésif pour le scellage des joints. (matériau) | 0.440 | 0.44 | 0.19 |
| mt18lev020fb | m² | Plaque de calcaire Marbella avec la qualité exigée par la méthode de classement de "LEVANTINA", finition bouchardée, de 60x40x3 cm, couleur blanc crémeux, provenant de Zarcilla de Ramos, Murcia (Espagne); selon NF EN 1469. (matériau) | 1.070 | 92.94 | 99.45 |
| mt19paj140a7000 | m² | Sous-structure support pour bardage ventilé, du système d'ancrage longitudinal de pièces rainurées en pierre naturelle, insérables sur des pannes formées de profilés auxiliaires horizontaux de type ‘T’ en aluminium, assemblées aux profilés principaux verticaux en aluminium, fixée en rive du béton de chaque plancher (approximativement 3 m de hauteur libre) avec chevilles spéciales; comprend fixations en acier inoxydable pour l'assemblage des profilés, clips de nivellement, mastic adhésif élastique, consoles métalliques de soutien et consoles métalliques de rétention. (matériau) | 1.000 | 70.00 | 70.00 |
| op00tal010 |  | Perceuse. | 1.000 | 0.00 | 0.00 |
| op00ato010 |  | Tournevis. | 1.000 | 0.00 | 0.00 |
| op00sie030 |  | Scie à disque de diamant, pour table de travail, à coupe humide. | 1.000 | 0.00 | 0.00 |
| mo054 | h | Compagnon professionnel III/CP2 poseur d'isolants rigides ou flexibles. (main-d'œuvre) | 0.166 | 1.27 | 0.21 |
| mo101 | h | Ouvrier professionnel II/OP poseur d'isolants rigides ou flexibles. (main-d'œuvre) | 0.166 | 0.90 | 0.15 |
| mo052 | h | Compagnon professionnel III/CP2 poseur de systèmes de façades préfabriqués. (main-d'œuvre) | 0.831 | 1.27 | 1.06 |
| mo099 | h | Ouvrier professionnel II/OP poseur de systèmes de façades préfabriqués. (main-d'œuvre) | 0.873 | 0.90 | 0.79 |
| % | % | Coûts directs complémentaires | 3 % | 181.21 | 5.44 |
|  |  | Coûts directs |  |  | 186.65 |
