# Four électrique multifonction

- Propriété du fichier: CYPE INGENIEROS, S.A.
- Format: FIEBDC-3/2002
- Zone géographique: Mali
- Devise: XOF
- Coûts indirects: 3.00 %
- Frais généraux: 13.00 %
- Bénéfice: 6.00 %
- TVA: 18.00 %

## T Équipements techniques

### TD Équipements pour cuisines

#### TDE Appareils électrodomestiques

**TDE020** U Four électrique multifonction.
Four électrique multifonction. Totalement monté, installé, connecté et testé.
Inclut: Implantation à l'aide d'un plan. Fixation au parement via des éléments d'ancrage. Mise en place de l'appareil. Connexion au réseau électrique.
Critère pour le métré: Nombre d'unités prévues, selon documentation graphique du Projet.
Critère pour le mémoire: On mesurera le nombre d'unités réellement mises en place selon les spécifications du Projet.

| Code | U | Désignation | Quantité | Prix | Montant |
|---|---|---|---|---|---|
| mt32hok010c | U | Four électrique encastrable, multifonction. Selon NF EN 60335-1. (matériau) | 1.000 | 237748.71 | 237748.71 |
| mo003 | h | Compagnon professionnel III/CP2 électricien. (main-d'œuvre) | 0.275 | 993.62 | 273.25 |
| mo102 | h | Ouvrier professionnel II/OP électricien. (main-d'œuvre) | 0.275 | 719.16 | 197.77 |
| % | % | Frais de chantier des unités d'ouvrage | 2 % | 238219.73 | 4764.39 |
|  |  | Coûts directs |  |  | 242984.12 |
