# Luminaire suspendu type Downlight

- Propriété du fichier: CYPE INGENIEROS, S.A.
- Format: FIEBDC-3/2002
- Zone géographique: Mali
- Devise: XOF
- Coûts indirects: 3.00 %
- Frais généraux: 13.00 %
- Bénéfice: 6.00 %
- TVA: 18.00 %

## T Équipements techniques

### TE Éclairage

#### TEI Équipements intérieurs

**TEI090** U Luminaire suspendu type Downlight.
Luminaire suspendu type Downlight, de 320 mm de diamètre et 355 mm de hauteur, pour lampe fluorescente triple TC-TEL de 32 W, modèle Miniyes 1x32W TC-TEL Difusor "LAMP", avec corps en aluminium extrudé de couleur RAL 9006 avec équipement d'allumage électronique et ailettes de refroidissement; protection IP20; diffuseur glacé; système de suspension par câble en acier de 3x0,75 mm de diamètre et 4 m de longueur maximum. Comprend les lampes.
Inclut: Implantation. Montage, connexion et contrôle de son bon fonctionnement.
Critère pour le métré: Nombre d'unités prévues, selon documentation graphique du Projet.
Critère pour le mémoire: On mesurera le nombre d'unités réellement exécutées selon les spécifications du Projet.

| Code | U | Désignation | Quantité | Prix | Montant |
|---|---|---|---|---|---|
| mt34lam050vaA | U | Luminaire suspendu type Downlight, de 320 mm de diamètre et 355 mm de hauteur, pour lampe fluorescente triple TC-TEL de 32 W, modèle Miniyes 1x32W TC-TEL Difusor "LAMP", avec corps en aluminium extrudé de couleur RAL 9006 avec équipement d'allumage électronique et ailettes de refroidissement; protection IP20; diffuseur glacé; système de suspension par câble en acier de 3x0,75 mm de diamètre et 4 m de longueur maximum. (matériau) | 1.000 | 111248.37 | 111248.37 |
| mt34tuf020u | U | Lampe fluorescente compacte TC-TEL de 32 W. (matériau) | 1.000 | 7473.07 | 7473.07 |
| mo003 | h | Compagnon professionnel III/CP2 électricien. (main-d'œuvre) | 0.259 | 1195.63 | 309.67 |
| mo102 | h | Ouvrier professionnel II/OP électricien. (main-d'œuvre) | 0.259 | 867.45 | 224.67 |
| % | % | Frais de chantier des unités d'ouvrage | 2 % | 119255.78 | 2385.12 |
|  |  | Coûts directs |  |  | 121640.90 |
