# Luminaire rectangulaire, avec lampe LED. Installation encastrée

- Propriété du fichier: CYPE INGENIEROS, S.A.
- Format: FIEBDC-3/2002
- Zone géographique: Mali
- Devise: XOF
- Coûts indirects: 3.00 %
- Frais généraux: 13.00 %
- Bénéfice: 6.00 %
- TVA: 18.00 %

## T Équipements techniques

### TE Éclairage

#### TEI Équipements intérieurs

**TEI140** U Luminaire rectangulaire, avec lampe LED. Installation encastrée.
Luminaire rectangulaire de plafond, en tôle d'acier, finition thermo-émaillée, de couleur blanche finition mate, régulation DALI, de 24 W, alimentation à 220/240 V et 50-60 Hz, de 1197x297x63 mm, avec quatre lampes LED LED830, température de couleur 3000 K, optique constitué de réflecteur recouvert avec aluminium vaporisé, finition très brillante, à rendement élevé, faisceau de lumière extensif 72°, cadre de recouvrement, taux d'éblouissement unifié inférieur à 19, indice de reproduction chromatique supérieure à 80, flux lumineux 2399 lumens, degré de protection IP40. Installation encastrée.
Critère d'évaluation économique: Le prix ne comprend pas les travaux auxiliaires de maçonnerie pour installations.
Inclut: Implantation. Montage, connexion et contrôle de son bon fonctionnement.
Critère pour le métré: Nombre d'unités prévues, selon documentation graphique du Projet.
Critère pour le mémoire: On mesurera le nombre d'unités réellement exécutées selon les spécifications du Projet.

| Code | U | Désignation | Quantité | Prix | Montant |
|---|---|---|---|---|---|
| mt34lle094eb | U | Luminaire rectangulaire de plafond, en tôle d'acier, finition thermo-émaillée, de couleur blanche finition mate, régulation DALI, de 24 W, alimentation à 220/240 V et 50-60 Hz, de 1197x297x63 mm, avec quatre lampes LED LED830, température de couleur 3000 K, optique constitué de réflecteur recouvert avec aluminium vaporisé, finition très brillante, à rendement élevé, faisceau de lumière extensif 72°, cadre de recouvrement, taux d'éblouissement unifié inférieur à 19, indice de reproduction chromatique supérieure à 80, flux lumineux 2399 lumens, degré de protection IP40, à encastrer. (matériau) | 1.000 | 225873.76 | 225873.76 |
| mo003 | h | Compagnon professionnel III/CP2 électricien. (main-d'œuvre) | 0.323 | 1313.23 | 424.17 |
| mo102 | h | Ouvrier professionnel II/OP électricien. (main-d'œuvre) | 0.323 | 953.65 | 308.03 |
| % | % | Frais de chantier des unités d'ouvrage | 2 % | 226605.96 | 4532.12 |
|  |  | Coûts directs |  |  | 231138.08 |
