# Luminaire. Installation suspendue

- Propriété du fichier: CYPE INGENIEROS, S.A.
- Format: FIEBDC-3/2002
- Zone géographique: Mali
- Devise: XOF
- Coûts indirects: 3.00 %
- Frais généraux: 13.00 %
- Bénéfice: 6.00 %
- TVA: 18.00 %

## T Équipements techniques

### TE Éclairage

#### TEI Équipements intérieurs

**TEI180** U Luminaire. Installation suspendue.
Luminaire linéaire, de 1486x85x85 mm, pour 1 lampe fluorescente T5 de 49 W, avec corps de luminaire constitué de profilés en aluminium extrudé, finition thermo-émaillée de couleur grise RAL 9006; caches finaux; diffuseur opalin à transmittance élevée; réflecteur intérieur finition thermo-émaillée, de couleur blanche; protection IP20. Comprend les lampes.
Inclut: Implantation. Montage, connexion et contrôle de son bon fonctionnement.
Critère pour le métré: Nombre d'unités prévues, selon documentation graphique du Projet.
Critère pour le mémoire: On mesurera le nombre d'unités réellement exécutées selon les spécifications du Projet.

| Code | U | Désignation | Quantité | Prix | Montant |
|---|---|---|---|---|---|
| mt34ode470ba | U | Luminaire linéaire, de 1486x85x85 mm, pour 1 lampe fluorescente T5 de 49 W, avec corps de luminaire constitué de profilés en aluminium extrudé, finition thermo-émaillée de couleur grise RAL 9006; caches finaux; diffuseur opalin à transmittance élevée; réflecteur intérieur finition thermo-émaillée, de couleur blanche; protection IP20. (matériau) | 1.000 | 147592.04 | 147592.04 |
| mt34tuf010f | U | Tube fluorescent T5 de 49 W. (matériau) | 1.000 | 6112.36 | 6112.36 |
| mo003 | h | Compagnon professionnel III/CP2 électricien. (main-d'œuvre) | 0.259 | 1313.23 | 340.13 |
| mo102 | h | Ouvrier professionnel II/OP électricien. (main-d'œuvre) | 0.259 | 953.65 | 247.00 |
| % | % | Frais de chantier des unités d'ouvrage | 2 % | 154291.53 | 3085.83 |
|  |  | Coûts directs |  |  | 157377.36 |
