# Dispositif de protection contre les surtensions

- Propriété du fichier: CYPE INGENIEROS, S.A.
- Format: FIEBDC-3/2002
- Zone géographique: Mali
- Devise: XOF
- Coûts indirects: 3.00 %
- Frais généraux: 13.00 %
- Bénéfice: 6.00 %
- TVA: 18.00 %

## T Équipements techniques

### TF Protections contre la foudre

#### TFI Systèmes internes

**TFI010** U Dispositif de protection contre les surtensions.
Système interne de protection contre les surtensions, constitué de 8 protecteurs contre les surtensions: 1 dispositif de protection contre les surtensions transitoires, type 1 + 2 (ondes de 10/350 µs et 8/20 µs), avec led indicatrice de fin de vie utile, bipolaire (1P+N), tension nominale 230 V, résistance au courant d'impulsion d'onde 10/350 µs (Iimp) 30 kA, intensité maximale de décharge 65 kA, intensité nominale de décharge 40 kA, niveau de protection 1,5 kV, pour la ligne monophasée de distribution électrique placé à l'intérieur du tableau principal, 1 dispositif de protection contre les surtensions transitoires, type 1 + 2 (ondes de 10/350 µs et 8/20 µs), avec led indicatrice de fin de vie utile, tétrapolaire (3P+N), tension nominale 230/400 V, résistance au courant d'impulsion d'onde 10/350 µs (Iimp) 30 kA, intensité maximale de décharge 65 kA, intensité nominale de décharge 40 kA, niveau de protection 1,5 kV, pour la ligne triphasée de distribution électrique placé à l'intérieur du tableau principal, 1 dispositif de protection contre les surtensions transitoires, type 2 + 3 (onde combinée de 1,2/50 µs et 8/20 µs), avec led indicatrice de fin de vie utile, bipolaire (1P+N), tension nominale 230 V, intensité maximale de décharge 30 kA, intensité nominale de décharge 10 kA, tension dans circuit ouvert avec onde combinée 6 kV, niveau de protection 0,9 kV, pour la ligne monophasée de distribution électrique placé à l'intérieur du tableau secondaire, 1 dispositif de protection contre les surtensions transitoires, type 2 + 3 (onde combinée de 1,2/50 µs et 8/20 µs), avec led indicatrice de fin de vie utile, tétrapolaire (3P+N), tension nominale 230/400 V, intensité maximale de décharge 30 kA, intensité nominale de décharge 10 kA, tension dans circuit ouvert avec onde combinée 6 kV, niveau de protection 0,9 kV, pour la ligne triphasée de distribution électrique placé à l'intérieur du tableau secondaire, 1 dispositif de protection contre les surtensions transitoires, avec cartouche extractible et led indicatrice de fin de vie utile, tension nominale 130 Vcc, intensité nominale de décharge 2 kA, niveau de protection 270 V, pour la ligne téléphonique analogique, 1 dispositif de protection contre les surtensions transitoires, avec cartouche extractible et led indicatrice de fin de vie utile, 5, intensité nominale de décharge 2 kA, niveau de protection 66 V, pour la ligne de transmission de données, 1 dispositif de protection contre les surtensions transitoires, avec connecteurs d'entrée et de sortie RJ-45, 100 Mbit/s, tension nominale 5 Vcc, intensité nominale de décharge 2 kA, niveau de protection 100 V, pour la ligne informatique et 1 dispositif de protection contre les surtensions transitoires, avec connecteurs d'entrée et de sortie type "F", bande de fréquences 0-2000 MHz, impédance caractéristique 75 Ohm, atténuation 0,5 dB/m, puissance 5 W et tension de rupture 90 V, intensité maximale de décharge 10 kA, pour la ligne de transmission de signaux de radiodiffusion sonore et télévision.
Inclut: Montage, connexion et contrôle de son bon fonctionnement.
Critère pour le métré: Nombre d'unités prévues, selon documentation graphique du Projet.
Critère pour le mémoire: On mesurera le nombre d'unités réellement exécutées selon les spécifications du Projet.

| Code | U | Désignation | Quantité | Prix | Montant |
|---|---|---|---|---|---|
| mt35psa006a | U | Dispositif de protection contre les surtensions transitoires, type 1 + 2 (ondes de 10/350 µs et 8/20 µs), avec led indicatrice de fin de vie utile, bipolaire (1P+N), tension nominale 230 V, résistance au courant d'impulsion d'onde 10/350 µs (Iimp) 30 kA, intensité maximale de décharge 65 kA, intensité nominale de décharge 40 kA, niveau de protection 1,5 kV, de 72x90x80 mm, degré de protection IP20, montage sur rail DIN, selon IEC 61643-11. (matériau) | 1.000 | 592463.99 | 592463.99 |
| mt35psa005a | U | Dispositif de protection contre les surtensions transitoires, type 1 + 2 (ondes de 10/350 µs et 8/20 µs), avec led indicatrice de fin de vie utile, tétrapolaire (3P+N), tension nominale 230/400 V, résistance au courant d'impulsion d'onde 10/350 µs (Iimp) 30 kA, intensité maximale de décharge 65 kA, intensité nominale de décharge 40 kA, niveau de protection 1,5 kV, de 144x90x80 mm, degré de protection IP20, montage sur rail DIN, selon IEC 61643-11. (matériau) | 1.000 | 1207478.77 | 1207478.77 |
| mt35psa014l | U | Dispositif de protection contre les surtensions transitoires, type 2 + 3 (onde combinée de 1,2/50 µs et 8/20 µs), avec led indicatrice de fin de vie utile, bipolaire (1P+N), tension nominale 230 V, intensité maximale de décharge 30 kA, intensité nominale de décharge 10 kA, tension dans circuit ouvert avec onde combinée 6 kV, niveau de protection 0,9 kV, de 72x90x80 mm, degré de protection IP20, montage sur rail DIN, selon IEC 61643-11. (matériau) | 1.000 | 410417.75 | 410417.75 |
| mt35psa014a | U | Dispositif de protection contre les surtensions transitoires, type 2 + 3 (onde combinée de 1,2/50 µs et 8/20 µs), avec led indicatrice de fin de vie utile, tétrapolaire (3P+N), tension nominale 230/400 V, intensité maximale de décharge 30 kA, intensité nominale de décharge 10 kA, tension dans circuit ouvert avec onde combinée 6 kV, niveau de protection 0,9 kV, de 144x90x80 mm, degré de protection IP20, montage sur rail DIN, selon IEC 61643-11. (matériau) | 1.000 | 621907.38 | 621907.38 |
| mt40psa010a | U | Dispositif de protection contre les surtensions transitoires pour deux lignes téléphoniques analogiques ou ADSL, avec cartouche extractible et led indicatrice de fin de vie utile, tension nominale 130 Vcc, intensité nominale de décharge 2 kA, niveau de protection 270 V, de 13,5x90x80 mm, degré de protection IP20, montage sur rail DIN, selon IEC 61643-21. (matériau) | 1.000 | 157780.62 | 157780.62 |
| mt40psa020aaa | U | Dispositif de protection contre les surtensions transitoires pour deux lignes de transmission de données, avec cartouche extractible et led indicatrice de fin de vie utile, 5, intensité nominale de décharge 2 kA, niveau de protection 66 V, de 13,5x90x80 mm, degré de protection IP20, montage sur rail DIN, selon IEC 61643-21. (matériau) | 1.000 | 242664.50 | 242664.50 |
| mt40psa030a | U | Dispositif de protection contre les surtensions transitoires pour ligne de réseau informatique, avec connecteurs d'entrée et de sortie RJ-45, 100 Mbit/s, tension nominale 5 Vcc, intensité nominale de décharge 2 kA, niveau de protection 100 V, de 70x30x47 mm, degré de protection IP20, selon IEC 61643-21. (matériau) | 1.000 | 151154.40 | 151154.40 |
| mt40psa040a | U | Dispositif de protection contre les surtensions transitoires pour câble coaxial, avec connecteurs d'entrée et de sortie type "F", bande de fréquences 0-2000 MHz, impédance caractéristique 75 Ohm, atténuation 0,5 dB/m, puissance 5 W et tension de rupture 90 V, intensité maximale de décharge 10 kA, degré de protection IP20, selon IEC 61643-21. (matériau) | 1.000 | 137818.72 | 137818.72 |
| mo003 | h | Compagnon professionnel III/CP2 électricien. (main-d'œuvre) | 14.323 | 1610.98 | 23074.07 |
| mo102 | h | Ouvrier professionnel II/OP électricien. (main-d'œuvre) | 14.323 | 1169.71 | 16753.76 |
| % | % | Frais de chantier des unités d'ouvrage | 2 % | 3561513.96 | 71230.28 |
|  |  | Coûts directs |  |  | 3632744.24 |
