# Robinet d'incendie armé

- Propriété du fichier: CYPE INGENIEROS, S.A.
- Format: FIEBDC-3/2002
- Zone géographique: Mali
- Devise: XOF
- Coûts indirects: 3.00 %
- Frais généraux: 13.00 %
- Bénéfice: 6.00 %
- TVA: 18.00 %

## T Équipements techniques

### TI Protections contre les incendies

#### TIP Systèmes d'approvisionnement en eau

**TIP080** U Robinet d'incendie armé.
Robinet d'incendie armé (RIA), de 25 mm (1") et de 680x480x215 mm, constitué de: armoire construite en acier de 1,2 mm d'épaisseur, finition avec peinture époxy couleur rouge RAL 3000 et porte semi-pleine avec fenêtre de méthacrylate d'acier de 1,2 mm d'épaisseur, finition avec peinture époxy couleur rouge RAL 3000; dévidoir métallique tournant fixe, peint en rouge époxy, avec alimentation axiale; tuyau semi-rigide de 20 m de longueur; lance à trois effets (fermeture, pulvérisation et jet compact) construite en plastique ABS et vanne d'isolement type sphère de 25 mm (1"), en laiton, avec manomètre 0-16 bar. Installation en surface. Comprend, les accessoires et les éléments de fixation.
Inclut: Implantation. Mise en place de l'armoire. Connexion.
Critère pour le métré: Nombre d'unités prévues, selon documentation graphique du Projet.
Critère pour le mémoire: On mesurera le nombre d'unités réellement exécutées selon les spécifications du Projet.

| Code | U | Désignation | Quantité | Prix | Montant |
|---|---|---|---|---|---|
| mt41bae010aaa | U | Robinet d'incendie armé (RIA), de 25 mm (1") et de 680x480x215 mm, constitué de: armoire construite en acier de 1,2 mm d'épaisseur, finition avec peinture époxy couleur rouge RAL 3000 et porte semi-pleine avec fenêtre de méthacrylate d'acier de 1,2 mm d'épaisseur, finition avec peinture époxy couleur rouge RAL 3000; dévidoir métallique tournant fixe, peint en rouge époxy, avec alimentation axiale; tuyau semi-rigide de 20 m de longueur; lance à trois effets (fermeture, pulvérisation et jet compact) construite en plastique ABS et vanne d'isolement type sphère de 25 mm (1"), en laiton, avec manomètre 0-16 bar; à installer en surface. Coefficient de décharge K de 42 (métrique). Comprend les accessoires et les éléments de fixation. Selon NF EN 671-1. (matériau) | 1.000 | 315657.69 | 315657.69 |
| mo008 | h | Compagnon professionnel III/CP2 plombier. (main-d'œuvre) | 1.432 | 1625.89 | 2328.27 |
| mo107 | h | Ouvrier professionnel II/OP plombier. (main-d'œuvre) | 1.432 | 1180.54 | 1690.53 |
| % | % | Frais de chantier des unités d'ouvrage | 2 % | 319676.49 | 6393.53 |
|  |  | Coûts directs |  |  | 326070.02 |
