# Descente visible de pièces céramiques

- Propriété du fichier: CYPE INGENIEROS, S.A.
- Format: FIEBDC-3/2002
- Zone géographique: Mali
- Devise: XOF
- Coûts indirects: 3.00 %
- Frais généraux: 13.00 %
- Bénéfice: 6.00 %
- TVA: 18.00 %

## T Équipements techniques

### TQ Installations d'évacuation des eaux usées

#### TQN Colonnes et descentes

**TQN050** m Descente visible de pièces céramiques.
Descente du réseau d'évacuation des eaux pluviales, formée de tubes coniques en terre cuite, placés avec du mortier de ciment, confectionné sur chantier, dosage 1:5. Comprend le matériau auxiliaire pour le montage et la fixation à l'ouvrage, les accessoires et les pièces spéciales.
Inclut: Implantation du parcours de la descente et de la situation des éléments de fixation. Présentation à sec des tubes. Fixation des produits complémentaires pour le montage et la fixation à l'ouvrage. Montage, connexion et contrôle de son bon fonctionnement.
Critère pour le métré: Longueur mesurée selon documentation graphique du Projet.
Critère pour le mémoire: On mesurera la longueur réellement exécutée selon les spécifications du Projet.

| Code | U | Désignation | Quantité | Prix | Montant |
|---|---|---|---|---|---|
| mt36cba020a | U | Tube conique en terre cuite, pour descente circulaire, de 27 cm de longueur. (matériau) | 5.500 | 2797.68 | 15387.24 |
| mt36cba021 | U | Crochet de fixation pour tuyau conique en terre cuite. (matériau) | 2.000 | 4857.33 | 9714.66 |
| mt08aaa010a | m³ | Eau. (matériau) | 0.006 | 1087.25 | 6.52 |
| mt01arg005a | t | Sable de carrière, pour mortier confectionné sur le chantier. (matériau) | 0.016 | 11370.36 | 181.93 |
| mt08cem000a | kg | Ciment gris en sacs. (matériau) | 3.000 | 79.01 | 237.03 |
| mq06hor010 | h | Bétonnière électrique avec une capacité de gâchage de 160 l. (matériel) | 0.008 | 1611.29 | 12.89 |
| op00ato010 |  | Tournevis. | 1.000 | 0.00 | 0.00 |
| op00mar010 |  | Marteau. | 1.000 | 0.00 | 0.00 |
| op00tal010 |  | Perceuse. | 1.000 | 0.00 | 0.00 |
| mo008 | h | Compagnon professionnel III/CP2 plombier. (main-d'œuvre) | 0.916 | 1610.98 | 1475.66 |
| mo107 | h | Ouvrier professionnel II/OP plombier. (main-d'œuvre) | 1.021 | 1169.71 | 1194.27 |
| % | % | Frais de chantier des unités d'ouvrage | 2 % | 28210.20 | 564.20 |
|  |  | Coûts directs |  |  | 28774.40 |
