# Unité intérieure pour production d'E.C.S. et chauffage

- Propriété du fichier: CYPE INGENIEROS, S.A.
- Format: FIEBDC-3/2002
- Zone géographique: Mali
- Devise: XOF
- Coûts indirects: 3.00 %
- Frais généraux: 13.00 %
- Bénéfice: 6.00 %
- TVA: 18.00 %

## T Équipements techniques

### TV Climatisation et ventilation

#### TVB Système Toshiba à débit de réfrigérant variable

**TVB120** U Unité intérieure pour production d'E.C.S. et chauffage.
Unité intérieure pour production d'E.C.S. et chauffage, système VRF, modèle MMW-AP0481CHQ-E "TOSHIBA", pour connexion à unité extérieure d'air conditionné, avec récupération de chaleur, de la série SHRM-e, pour gaz R-410A, alimentation monophasée (230V/50Hz), puissance calorifique nominale 14 kW, régulation de la température de sortie d'eau de 25°C à 85°C, consommation électrique nominale 4,15 kW, pression sonore nominale 44 dBA, dimensions 700x900x320 mm, poids 100 kg, diamètre de connexion du tuyau de gaz 5/8", diamètre de connexion du tuyau de liquide 3/8", diamètre de connexion des tuyauteries d'eau R 1 1/4".
Critère d'évaluation économique: Le prix ne comprend ni la canalisation ni le câblage électrique d'alimentation.
Inclut: Implantation. Mise en place et fixation. Connexion aux lignes frigorifiques. Connexion au réseau de conduite d'eau. Connexion au réseau électrique. Mise en marche.
Critère pour le métré: Nombre d'unités prévues, selon documentation graphique du Projet.
Critère pour le mémoire: On mesurera le nombre d'unités réellement exécutées selon les spécifications du Projet.

| Code | U | Désignation | Quantité | Prix | Montant |
|---|---|---|---|---|---|
| mt42tsb029a | U | Unité intérieure pour production d'E.C.S. et chauffage, système VRF, modèle MMW-AP0481CHQ-E "TOSHIBA", pour connexion à unité extérieure d'air conditionné, avec récupération de chaleur, de la série SHRM-e, pour gaz R-410A, alimentation monophasée (230V/50Hz), puissance calorifique nominale 14 kW, régulation de la température de sortie d'eau de 25°C à 85°C, consommation électrique nominale 4,15 kW, pression sonore nominale 44 dBA, dimensions 700x900x320 mm, poids 100 kg, diamètre de connexion du tuyau de gaz 5/8", diamètre de connexion du tuyau de liquide 3/8", diamètre de connexion des tuyauteries d'eau R 1 1/4". (matériau) | 1.000 | 8773227.95 | 8773227.95 |
| mo005 | h | Compagnon professionnel III/CP2 installateur de climatisation. (main-d'œuvre) | 1.293 | 1515.26 | 1959.23 |
| mo104 | h | Ouvrier professionnel II/OP installateur de climatisation. (main-d'œuvre) | 1.293 | 1100.36 | 1422.77 |
| % | % | Frais de chantier des unités d'ouvrage | 2 % | 8776609.95 | 175532.20 |
|  |  | Coûts directs |  |  | 8952142.15 |
