# Déviation d'une ligne frigorifique constituée d'ensemble de deux joints

- Propriété du fichier: CYPE INGENIEROS, S.A.
- Format: FIEBDC-3/2002
- Zone géographique: Mali
- Devise: XOF
- Coûts indirects: 3.00 %
- Frais généraux: 13.00 %
- Bénéfice: 6.00 %
- TVA: 18.00 %

## T Équipements techniques

### TV Climatisation et ventilation

#### TVI Système Mitsubishi Heavy Industries à débit de réfrigérant variable

**TVI100** U Déviation d'une ligne frigorifique constituée d'ensemble de deux joints, un pour la ligne de liquide et un autre pour la ligne de gaz, système air-air multisplit avec débit variable de réfrigérant, modèle KIT-BMDIS540-1 "MITSUBISHI HEAVY INDUSTRIES", avec une capacité maximum d'unités intérieures connectées en aval dont la somme des indices de capacité est supérieure ou égale à 540.
Déviation d'une ligne frigorifique constituée d'ensemble de deux joints, un pour la ligne de liquide et un autre pour la ligne de gaz, système air-air multisplit avec débit variable de réfrigérant, modèle KIT-BMDIS540-1 "MITSUBISHI HEAVY INDUSTRIES", avec une capacité maximum d'unités intérieures connectées en aval dont la somme des indices de capacité est supérieure ou égale à 540.
Inclut: Connexion.
Critère pour le métré: Nombre d'unités prévues, selon documentation graphique du Projet.
Critère pour le mémoire: On mesurera le nombre d'unités réellement exécutées selon les spécifications du Projet.

| Code | U | Désignation | Quantité | Prix | Montant |
|---|---|---|---|---|---|
| mt42mhi530d | U | Ensemble de deux joints, un pour la ligne de liquide et un autre pour la ligne de gaz, système air-air multisplit avec débit variable de réfrigérant, modèle KIT-BMDIS540-1 "MITSUBISHI HEAVY INDUSTRIES", avec une capacité maximum d'unités intérieures connectées en aval dont la somme des indices de capacité est supérieure ou égale à 540. (matériau) | 1.000 | 291634.42 | 291634.42 |
| mo005 | h | Compagnon professionnel III/CP2 installateur de climatisation. (main-d'œuvre) | 0.067 | 1000.78 | 67.05 |
| mo104 | h | Ouvrier professionnel II/OP installateur de climatisation. (main-d'œuvre) | 0.067 | 725.20 | 48.59 |
| % | % | Frais de chantier des unités d'ouvrage | 2 % | 291750.06 | 5835.00 |
|  |  | Coûts directs |  |  | 297585.06 |
