# Boîte de distribution pour ventilation

- Propriété du fichier: CYPE INGENIEROS, S.A.
- Format: FIEBDC-3/2002
- Zone géographique: Mali
- Devise: XOF
- Coûts indirects: 3.00 %
- Frais généraux: 13.00 %
- Bénéfice: 6.00 %
- TVA: 18.00 %

## T Équipements techniques

### TV Climatisation et ventilation

#### TVM Ventilation mécanique pour logements

**TVM020** U Boîte de distribution pour ventilation.
Boîte de distribution universelle, de 722x563x210 mm, avec un piquage pour conduit de 125-150-160-180 mm de diamètre intérieur et 8 piquages pour conduit de 75 mm de diamètre extérieur. Comprend les éléments pour la suspension au plafond.
Inclut: Implantation. Mise en place et fixation de la boîte de distribution. Connexion des conduits.
Critère pour le métré: Nombre d'unités prévues, selon documentation graphique du Projet.
Critère pour le mémoire: On mesurera le nombre d'unités réellement exécutées selon les spécifications du Projet.

| Code | U | Désignation | Quantité | Prix | Montant |
|---|---|---|---|---|---|
| mt42svi800a | U | Boîte de distribution universelle, de 722x563x210 mm, avec un piquage pour conduit de 125-150-160-180 mm de diamètre intérieur et 8 piquages pour conduit de 75 mm de diamètre extérieur, pour systèmes de ventilation mécanique. (matériau) | 1.000 | 335789.53 | 335789.53 |
| mt42www090 | U | Kit de support pour la suspension du plafond, constitué de quatre tiges filetées en acier galvanisé, avec leurs chevilles, écrous et rondelles correspondants. (matériau) | 1.000 | 18880.08 | 18880.08 |
| mo005 | h | Compagnon professionnel III/CP2 installateur de climatisation. (main-d'œuvre) | 0.195 | 1610.98 | 314.14 |
| mo104 | h | Ouvrier professionnel II/OP installateur de climatisation. (main-d'œuvre) | 0.195 | 1169.71 | 228.09 |
| % | % | Frais de chantier des unités d'ouvrage | 2 % | 355211.84 | 7104.24 |
|  |  | Coûts directs |  |  | 362316.08 |
