# Diffuseur circulaire d'aluminium extrudé

- Propriété du fichier: CYPE INGENIEROS, S.A.
- Format: FIEBDC-3/2002
- Zone géographique: Mali
- Coûts indirects: 3.00 %
- Frais généraux: 13.00 %
- Bénéfice: 6.00 %
- TVA: 18.00 %

## T Équipements techniques

### TV Climatisation et ventilation

#### TVZ Système multizone Airzone

**TVZ080** U Diffuseur circulaire d'aluminium extrudé, intégré dans plaque carrée de tôle d'acier galvanisé pour plafond modulaire, avec vanne motorisée pour régulation de débit, couleur blanche RAL 9010, modèle DCPL200MTE "AIRZONE",.
Fourniture et montage de diffuseur circulaire d'aluminium extrudé, intégré dans plaque carrée de tôle d'acier galvanisé pour plafond modulaire, avec vanne motorisée pour régulation de débit, couleur blanche RAL 9010, modèle DCPL200MTE "AIRZONE", motorisation avec alimentation à 12 Vcc par câble,. Comprend les accessoires de montage et les éléments de fixation. Totalement monté, connecté et testé.
Inclut: Mise en place et fixation. Connexion.
Critère de métré de projet: Nombre d'unités prévues, selon documentation graphique du Projet.
Critère de mesure de l'ouvrage: On mesurera le nombre d'unités réellement exécutées selon les spécifications du Projet.

| Code | U | Désignation | Quantité | Prix | Montant |
|---|---|---|---|---|---|
| mt42air111a | U | Diffuseur circulaire d'aluminium extrudé, intégré dans plaque carrée de tôle d'acier galvanisé pour plafond modulaire, avec vanne motorisée pour régulation de débit, couleur blanche RAL 9010, modèle DCPL200MTE "AIRZONE", motorisation avec alimentation à 12 Vcc par câble. (matériau) | 1.000 | 274.76 | 274.76 |
| mo005 | h | Compagnon professionnel III/CP2 installateur de climatisation. (main-d'œuvre) | 0.294 | 1.27 | 0.37 |
| mo104 | h | Ouvrier professionnel II/OP installateur de climatisation. (main-d'œuvre) | 0.235 | 0.90 | 0.21 |
| % | % | Coûts directs complémentaires | 2 % | 275.34 | 5.51 |
|  |  | Coûts directs |  |  | 280.85 |
