# Plancher surélevé, pour extérieur

- Propriété du fichier: CYPE Ingenieros S.A.
- Format: FIEBDC-3/2016
- Logiciel: Générateur de prix de la construction. CYPE Ingenieros, S.A.
- Date: 16/04/2024
- Zone géographique: Mali
- Devise: XOF
- Coûts indirects: 3 %
- Frais généraux: 13 %
- Bénéfice: 6 %
- TVA: 18 %

## A VRD et aménagements extérieurs

### AS Revêtement de sols extérieurs

#### ASP Planchers techniques

**ASP010** m² Plancher surélevé, pour extérieur.
Plancher surélevé, pour extérieur, constitué de panneau autoportant pour le système de plancher technique accessible, de 443x443 mm et 24 mm d'épaisseur, classement 2/2/A/2, selon NF EN 12825, constitué d'un support de base de matériau porcelainé, de 10,5 mm d'épaisseur, une couche de finition en grès porcelainé, couleur anthracite, finition antidérapante, de 443x443 mm et 10,5 mm d'épaisseur, et une maille de fibre ignifuge disposée entre deux pièces, adhérée avec des résines synthétiques, pour garantir la raideur de l'ensemble, sur plots réglables en polypropylène avec charge minérale, de couleur noire, avec base arrondie, pour des hauteurs comprises entre 55 et 75 mm. Comprend le mastic de polyuréthane pour la fixation des supports réglables à la surface support.
Inclut: Implantation des axes des plots et marquage des niveaux. Mise en place, nivellement et fixation des plots. Mise en place et fixation des panneaux.
Critère pour le métré: Surface utile, mesurée selon documentation graphique du Projet. Le métré par casses et découpes n'a pas été augmenté, puisque 5% de pièces de plus ont été considérées dans la décomposition.
Critère pour le mémoire: On mesurera la surface réellement exécutée selon les spécifications du Projet.

| Code | U | Désignation | Quantité | Prix | Montant |
|---|---|---|---|---|---|
| mt12pct030aa | U | Plot réglable en polypropylène avec charge minérale, de couleur noire, avec base arrondie, pour des hauteurs comprises entre 55 et 75 mm. (matériau) | 6 | 3995.71 | 23974.260 |
| mt20wwa030 | U | Cartouche de 310 cm³ de mastic de polyuréthane imperméable. (matériau) | 0.54 | 6281.92 | 3392.237 |
| mt12sbs020a | m² | Panneau autoportant pour le système de plancher technique accessible, de 443x443 mm et 24 mm d'épaisseur, classement 2/2/A/2, selon NF EN 12825, constitué d'un support de base de matériau porcelainé, de 10,5 mm d'épaisseur, une couche de finition en grès porcelainé, couleur anthracite, finition antidérapante, de 443x443 mm et 10,5 mm d'épaisseur, et une maille de fibre ignifuge disposée entre deux pièces, adhérée avec des résines synthétiques, pour garantir la raideur de l'ensemble. (matériau) | 1.05 | 51396.72 | 53966.556 |
| mo011 | h | Compagnon professionnel III/CP2 monteur. (main-d'œuvre) | 0.501 | 1610.98 | 807.101 |
| mo080 | h | Ouvrier professionnel II/OP monteur. (main-d'œuvre) | 0.501 | 1171.94 | 587.142 |
| % | % | Frais de chantier des unités d'ouvrage | 2 % | 82727.296 | 1654.546 |
|  |  | Coûts directs |  |  | 84381.842 |

Déchets:
- pose: mt20wwa030 Cartouche de 310 cm³ de mastic de polyuréthane imperméable; facteur de déchet 0.06
- pose: mt12sbs020a; facteur de déchet 0.0222811

## Ressources

**mt12pct030aa** U Plot réglable en polypropylène avec charge minérale
Données techniques: Coût énergétique 15.837 MJ; Émission de CO2 0.556 kg
Déchets:
- emballage: re150101 Emballages en papier et en carton. (composant de déchet); quantité 0.072 kg; Code CED 15 01 01; Masse de l'élément 1 kg; Volume 0.001333 m3

**mt20wwa030** U Cartouche de 310 cm³ de mastic de polyuréthane imperméable
Données techniques: Coût énergétique 12.716 MJ; Émission de CO2 0.628 kg; Code CED 17 09 04; Masse de l'élément 0.021 kg; Volume 0.000014 m3
Déchets:
- emballage: re170203 Plastique. (composant de déchet); quantité 0.1 kg; Code CED 17 02 03; Masse de l'élément 1 kg; Volume 0.001667 m3

**mt12sbs020a** m² Panneau autoportant pour le système de plancher technique accessible
Données techniques: Coût énergétique 375.056 MJ; Émission de CO2 19.564 kg; Code CED 17 01 03; Masse de l'élément 47.25 kg; Volume 0.0378 m3
Déchets:
- emballage: re150101 Emballages en papier et en carton; quantité 0.201 kg
- emballage: re170201 Bois. (composant de déchet); quantité 0.029 kg; Code CED 17 02 01; Masse de l'élément 1 kg; Volume 0.000909 m3
