# Garde-corps urbain modulaire articulé

- Propriété du fichier: CYPE Ingenieros S.A.
- Format: FIEBDC-3/2016
- Logiciel: Générateur de prix de la construction. CYPE Ingenieros, S.A.
- Date: 16/04/2024
- Zone géographique: Mali
- Devise: XOF
- Coûts indirects: 3 %
- Frais généraux: 13 %
- Bénéfice: 6 %
- TVA: 18 %

## A VRD et aménagements extérieurs

### AV Espaces verts et mobilier urbain

#### AVI Protections piétonnes

**AVI020** U Garde-corps urbain modulaire articulé.
Garde-corps urbain modulaire articulé, composé de pan du garde-corps en acier laminé à chaud, de 3000x300 mm, réalisé avec platine de 30x4 mm réalisant un zigzag, avec main courante massive, arrêt inférieur avec tube de 20x2 mm et arrêts latéraux avec platine de 50x6 mm, avec finition de couleur verte avec texture ferreuse, appuyé sur montants de fermeture de 868 mm de hauteur, de platine de 50x8 mm, prévus pour ancrage via réception sur la dalle en béton et avec signalisation de couleur verte RAL 6018. Protection de l'ensemble par galvanisation à chaud de grande résistance antioxydante; traitement de dégraissage et phosphate; laquage au four avec du polyester ferrotexturé. Comprend le dallage en béton BCN: CPJ-CEM II/A 32,5 - P - B 20 - 15/25 - E: 1 - NA - P 18-305 pour l'ancrage des montants et le nettoyage. Adhérence maximale du revêtement extérieur. Totalement monté in situ.
Inclut: Implantation des alignements et des niveaux. Réalisation de la base en béton. Mise en place et fixation des pièces.
Critère pour le métré: Nombre d'unités prévues, selon documentation graphique du Projet.
Critère pour le mémoire: On mesurera le nombre d'unités réellement exécutées selon les spécifications du Projet.

| Code | U | Désignation | Quantité | Prix | Montant |
|---|---|---|---|---|---|
| mt10hmf040iaeg | m³ | Béton non armé prêt à l'emploi BCN: CPJ-CEM II/A 32,5 - P - B 20 - 15/25 - E: 1 - NA - P 18-305. (matériau) | 0.1 | 52048.96 | 5204.896 |
| mt52mug615a | U | Plaque d'ancrage, pour réception de montant de garde-corps dans un dallage en béton. (matériau) | 2 | 10114.14 | 20228.280 |
| mt52mug640a | U | Pan du garde-corps en acier laminé à chaud, de 3000x300 mm, réalisé avec platine de 30x4 mm réalisant un zigzag, avec main courante massive, arrêt inférieur avec tube de 20x2 mm et arrêts latéraux avec platine de 50x6 mm, avec finition de couleur verte avec texture ferreuse, pour appui entre montants. (matériau) | 1 | 113727.91 | 113727.910 |
| mt52mug645a | U | Montant pour garde-corps de 868 mm de hauteur, réalisé avec platine en acier laminé à chaud de 50x8 mm, avec porte-signaux de couleur verte. (matériau) | 2 | 135121.7 | 270243.400 |
| mo041 | h | Compagnon professionnel III/CP2 VRD espaces publics. (main-d'œuvre) | 1.458 | 1567.76 | 2285.794 |
| mo087 | h | Ouvrier professionnel II/OP VRD espaces publics. (main-d'œuvre) | 1.458 | 1171.94 | 1708.689 |
| % | % | Frais de chantier des unités d'ouvrage | 2 % | 413398.969 | 8267.979 |
|  |  | Coûts directs |  |  | 421666.948 |

Déchets:
- pose: mt10hmf040iaeg Béton non armé prêt à l'emploi BCN: CPJ-CEM II/A 32,5 - P - B 20 - 15/25 - E: 1 - NA - P 18-305; facteur de déchet 0.00157654
- pose: mt52mug645a; facteur de déchet 0.006

## Ressources

**mt10hmf040iaeg** m³ Béton non armé prêt à l'emploi BCN: CPJ-CEM II/A 32,5 - P - B 20 - 15/25 - E: 1 - NA - P 18-305
Données techniques: Coût énergétique 1840.000 MJ; Émission de CO2 230.000 kg; Code CED 17 01 01; Masse de l'élément 2300 kg; Volume 1.533333 m3

**mt52mug645a** U Montant pour garde-corps de 868 mm de hauteur
Données techniques: Coût énergétique 30.515 MJ; Émission de CO2 1.575 kg; Code CED 17 04 05; Masse de l'élément 2.71 kg; Volume 0.00129 m3
Déchets:
- emballage: re170203 Plastique. (composant de déchet); quantité 0.04 kg; Code CED 17 02 03; Masse de l'élément 1 kg; Volume 0.001667 m3
