# Bardage ventilé

- Propriété du fichier: CYPE INGENIEROS, S.A.
- Format: FIEBDC-3/2002
- Zone géographique: Mali
- Devise: XOF
- Coûts indirects: 3.00 %
- Frais généraux: 13.00 %
- Bénéfice: 6.00 %
- TVA: 18.00 %

**EBG030** m² Bardage ventilé, en dalles céramiques en grès porcelainé, style ciment, série Meteor "GRESPANIA", finition brillante, couleur anthracite, 30x60 cm et 10 mm d'épaisseur, capacité d'absorption en eau E<0,5%, groupe BIa, selon NF EN 14411, résistance au glissement entre 15 et 35 selon ENV 12633, capacité d'absorption en eau E<0,5%, groupe BIa, selon NF EN 14411, résistance au glissement entre 15 et 35 selon ENV 12633; mise en place à l'aide du système d'ancrage visible à agrafe DGV, avec DAU nº 10/065 A, sur l'ossature de soutien en alliage d'aluminium EN AW-6063 T6. Comprend les tire-fonds et les chevilles mécaniques à expansion en acier inoxydable A2, pour la fixation de l'ossature de soutien.
Bardage ventilé, en dalles céramiques en grès porcelainé, style ciment, série Meteor "GRESPANIA", finition brillante, couleur anthracite, 30x60 cm et 10 mm d'épaisseur, capacité d'absorption en eau E<0,5%, groupe BIa, selon NF EN 14411, résistance au glissement entre 15 et 35 selon ENV 12633, capacité d'absorption en eau E<0,5%, groupe BIa, selon NF EN 14411, résistance au glissement entre 15 et 35 selon ENV 12633; mise en place à l'aide du système d'ancrage visible à agrafe DGV, avec DAU nº 10/065 A, sur l'ossature de soutien en alliage d'aluminium EN AW-6063 T6. Comprend les tire-fonds et les chevilles mécaniques à expansion en acier inoxydable A2, pour la fixation de l'ossature de soutien.
Inclut: Nettoyage et préparation de la surface support. Implantation des joints de dilatation et des pans. Implantation du calepinage du revêtement et des points d'ancrage de l'ossature de soutien. Fixation de l'ossature de soutien à la paroi principale et au plancher. Préparation du revêtement. Aplomb, nivellement et alignement du revêtement. Fixation définitive du revêtement à l'ossature de soutien. Réalisation de tous les travaux nécessaires pour la résolution des ouvertures. Nettoyage final du parement.
Critère pour le métré: Surface mesurée selon documentation graphique du Projet, sans déduire les ouvertures inférieures à 1 m², déduisant 50% des ouvertures entre 1 et 2 m² et 100% des ouvertures de plus de 2 m², ajoutant au contraire, à ces dernières, la surface de la partie intérieure de l'ouverture, correspondant à la développée des jambages et des linteaux. Dans les ouvertures qui ne sont pas déduites, ou qui sont partiellement déduites, sont inclus les travaux pour réaliser la surface intérieure de l'ouverture.
Critère pour le mémoire: On mesurera la surface réellement exécutée selon les spécifications du Projet, sans déduire les ouvertures inférieures à 1 m², déduisant 50% des ouvertures entre 1 et 2 m² et 100% des ouvertures de plus de 2 m², ajoutant au contraire, à ces dernières, la surface de la partie intérieure de l'ouverture, correspondant à la développée des jambages et des linteaux. Dans les ouvertures qui ne sont pas déduites, ou qui sont partiellement déduites, sont inclus les travaux pour réaliser la surface intérieure de l'ouverture.
Critère d'évaluation économique: Le prix ne comprend ni l'isolation thermique ni la résolution des points singuliers.

| Code | U | Désignation | Quantité | Prix | Montant |
|---|---|---|---|---|---|
| mt18bgg020gaaf1a | m² | Carreau céramique en grès porcelainé, style ciment, série Meteor "GRESPANIA", finition brillante, couleur anthracite, 30x60 cm et 10 mm d'épaisseur, capacité d'absorption en eau E<0,5%, groupe BIa, selon NF EN 14411, résistance au glissement entre 15 et 35 selon ENV 12633. (matériau) | 1.000 | 33846.26 | 33846.26 |
| mt19agp100b | m² | Sous-structure support, pour le soutien du bardage de plaques céramiques à l'aide du système d'ancrage visible à agrafe DGV "GRESPANIA", formée de: profilés verticaux en T et en L, en aluminium extrudé de composition 6063 avec traitement thermique T6, équerres de charge et équerres d'appui, en aluminium extrudé de composition 6063 avec traitement thermique T6, et agrafes avec griffe visible, en acier inoxydable AISI 304; avec vis autoforeuses en acier inoxydable A2 ou rivets en aluminium pour la fixation des agrafes aux profilés verticaux et des profilés verticaux aux équerres, adhésif en polyuréthane pour la fixation du revêtement à l'ossature de soutien, tirefonds en acier inoxydable A2 et chevilles en nylon pour la fixation des profilés à la couche principale et ancrages mécaniques à expansion, en acier inoxydable A2 pour la fixation des profilés au plancher. (matériau) | 1.000 | 28046.90 | 28046.90 |
| mo052 | h | Compagnon professionnel III/CP2 poseur de systèmes de façades préfabriqués. (main-d'œuvre) | 1.712 | 993.62 | 1701.08 |
| mo099 | h | Ouvrier professionnel II/OP poseur de systèmes de façades préfabriqués. (main-d'œuvre) | 1.712 | 720.77 | 1233.96 |
| % | % | Frais de chantier des unités d'ouvrage | 2 % | 64828.20 | 1296.56 |
|  |  | Coûts directs |  |  | 66124.76 |
