# Scellage d'un joint de construction via système Infiltra-Jet "PANTALLAX" composé de tube avec des microperforations

- Propriété du fichier: CYPE INGENIEROS, S.A.
- Format: FIEBDC-3/2002
- Zone géographique: Mali
- Devise: XOF
- Coûts indirects: 3.00 %
- Frais généraux: 13.00 %
- Bénéfice: 6.00 %
- TVA: 18.00 %

**EEJ110** m Scellage d'un joint de construction via système Infiltra-Jet "PANTALLAX" composé de tube avec des microperforations, renforcé, pour injection de résine, fixé au support avec des clips homologués, par lequel sera injectée, via système Injet-Flex "PANTALLAX", résine hydro-expansive flexible de polyuréthane, hydrophobe.
Scellage d'un joint de construction via système Infiltra-Jet "PANTALLAX" composé de tube avec des microperforations sur toute sa longueur, de 12 mm de diamètre extérieur, renforcé avec câble en acier en spirale, pour injection de résine, fixé au support tous les 25 cm avec des clips homologués, par lequel sera injectée, via système Injet-Flex "PANTALLAX", résine hydro-expansive flexible de polyuréthane, hydrophobe, à viscosité faible. Comprend le nettoyage préalable.
Inclut: Implantation. Mise en place du tube pour l'injection de résine. Injection de la résine.
Critère de métré de projet: Longueur mesurée selon documentation graphique du Projet.
Critère de mesure de l'ouvrage: On mesurera la longueur réellement exécutée selon les spécifications du Projet.

| Code | U | Désignation | Quantité | Prix | Montant |
|---|---|---|---|---|---|
| mt09rev124 | m | Tube avec des microperforations sur toute sa longueur, de 12 mm de diamètre extérieur, renforcé avec câble en acier en spirale, pour injection de résine, pour système Infiltra-Jet "PANTALLAX", y compris clips de fixation homologués. (matériau) | 1.300 | 1597.26 | 2076.44 |
| mt15ppi010 | kg | Résine hydro-expansive flexible de polyuréthane, hydrophobe, à viscosité faible, pour système Injet-Flex "PANTALLAX". (matériau) | 1.600 | 8572.65 | 13716.24 |
| mo032 | h | Compagnon professionnel III/CP2 poseur de produits imperméabilisants. (main-d'œuvre) | 0.525 | 862.91 | 453.03 |
| mo070 | h | Ouvrier professionnel II/OP poseur de produits imperméabilisants. (main-d'œuvre) | 0.525 | 636.13 | 333.97 |
| % | % | Coûts directs complémentaires | 2 % | 16579.68 | 331.59 |
|  |  | Coûts directs |  |  | 16911.27 |
