# Stuc de mortier à base de chaux grasse, de couleur blanche, finition marmoréenne, sur un support de mortier de chaux complètement sec et à absorption homogène (non compris dans ce prix)

- Propriété du fichier: CYPE INGENIEROS, S.A.
- Format: FIEBDC-3/2002
- Zone géographique: Mali
- Devise: XOF
- Coûts indirects: 3.00 %
- Frais généraux: 13.00 %
- Bénéfice: 6.00 %
- TVA: 18.00 %

**EHS010** m² Stuc de mortier à base de chaux grasse, de couleur blanche, finition marmoréenne, sur un support de mortier de chaux complètement sec et à absorption homogène (non compris dans ce prix).
Réalisation d'un stuc mural, par application à la truelle d'un acier inoxydable de mortier à base de chaux grasse, de couleur blanche, finition marmoréenne, sur un support de mortier de chaux complètement sec et à absorption homogène (non compris dans ce prix). Comprend la saturation du support avec de l'eau à basse pression et la suppression de l'eau excédante avec de l'air comprimé, la réalisation des joints, les angles, les guides, les arêtes, les feuillures, les jambages et les linteaux et les arrêts aux rencontres avec les parements, les revêtements ou les autres éléments reçus sur sa surface.
Inclut: Saturation du support avec de l'eau. Suppression de l'eau excédante. Préparation et application du mortier. Finition superficielle.
Critère pour le métré: Surface mesurée selon documentation graphique du Projet, sans déduire les ouvertures inférieures à 4 m² et en déduisant, dans les ouvertures de surface supérieure à 4 m², l'excès sur 4 m².
Critère pour le mémoire: On mesurera la surface réellement exécutée selon les spécifications du Projet, en déduisant, dans les ouvertures de surface supérieure à 4 m², l'excès sur 4 m².

| Code | U | Désignation | Quantité | Prix | Montant |
|---|---|---|---|---|---|
| mt28mrr060a | kg | Mortier à base de chaux grasse, de couleur blanche, composé de chaux grasse complètement éteinte et reposée, terres colorantes, carbonate calcique micronisé, poussière de marbre et additifs spéciaux, perméable à la vapeur d'eau, antimoisissure, avec résistance aux rayons UV et aux alcalis, à appliquer sur des supports extérieurs, pour stucs de finition fine. (matériau) | 1.000 | 7754.94 | 7754.94 |
| mo039 | h | Compagnon professionnel III/CP2 enduiseur. (main-d'œuvre) | 0.437 | 966.50 | 422.36 |
| mo079 | h | Ouvrier professionnel II/OP enduiseur. (main-d'œuvre) | 0.218 | 720.77 | 157.13 |
| % | % | Frais de chantier des unités d'ouvrage | 2 % | 8334.43 | 166.69 |
|  |  | Coûts directs |  |  | 8501.12 |
