# Isolation thermique par réflexion des rives de plancher et des poteaux compris dans l'épaisseur de la façade

- Propriété du fichier: CYPE Ingenieros S.A.
- Format: FIEBDC-3/2016
- Logiciel: Générateur de prix de la construction. CYPE Ingenieros, S.A.
- Date: 10/07/2021
- Zone géographique: Mali
- Devise: XOF
- Coûts indirects: 3 %
- Frais généraux: 13 %
- Bénéfice: 6 %
- TVA: 18 %

## E Enveloppe et finition extérieure

### EI Isolation extérieure

#### EIT Ponts thermiques

**EIT010** m² Isolation thermique par réflexion des rives de plancher et des poteaux compris dans l'épaisseur de la façade, constituée de complexe multicouche, de 40 mm d'épaisseur totale, avec, une résistance thermique intrinsèque (sans lame d'air) de 1,111 m²K/W et une conductivité thermique de 0,036 W/(mK). Comprend les pointes métalliques à tête large pour la fixation de l'isolant à la structure préalablement décoffrée et la bande autoadhésive pour le scellage des joints.

| Code | U | Désignation | Quantité | Prix | Montant |
|---|---|---|---|---|---|
| mt16arw010maC | m² | Complexe multicouche, composé de deux membrane en polyester métallisé microperforé, trois couches de coton de 100 g/m², cinq membranes réfléchissantes et trois couches d'ouate de polyester de 135 g/m², de 40 mm d'épaisseur totale, avec, une résistance thermique intrinsèque (sans lame d'air) de 1,111 m²K/W et une conductivité thermique de 0,036 W/(mK), fourni en rouleaux de 1,50x10 m. (matériau) | 1.05 | 11388.2 | 11957.610 |
| mt08var070 | kg | Pointes métalliques à tête large. (matériau) | 0.15 | 1175.19 | 176.279 |
| mt16arw100a | m | Ruban autoadhésif, en aluminium, avec adhésif acrylique, de 0,03 mm d'épaisseur et 50 mm de largeur, pour le scellage des joints. (matériau) | 0.8 | 282.89 | 226.312 |
| mo054 | h | Compagnon professionnel III/CP2 poseur d'isolants rigides ou flexibles. (main-d'œuvre) | 0.108 | 1000.78 | 108.084 |
| mo101 | h | Ouvrier professionnel II/OP poseur d'isolants rigides ou flexibles. (main-d'œuvre) | 0.054 | 726.81 | 39.248 |
| % | % | Frais de chantier des unités d'ouvrage | 2 % | 12507.533 | 250.151 |
|  |  | Coûts directs |  |  | 12757.684 |

Déchets:
- pose: mt08var070 Pointes métalliques à tête large; facteur de déchet 0.015
- pose: mt16arw100a; facteur de déchet 0.048

## Ressources

**mt08var070** kg Pointes métalliques à tête large
Données techniques: Coût énergétique 9.830 MJ; Émission de CO2 0.510 kg; Code CED 17 04 05; Masse de l'élément 1 kg; Volume 0.000476 m3

**mt16arw100a** m Ruban autoadhésif
Données techniques: Coût énergétique 10.095 MJ; Émission de CO2 0.274 kg; Code CED 17 04 02; Masse de l'élément 0.023 kg; Volume 0.000015 m3
Déchets:
- emballage: re170203 Plastique. (composant de déchet); quantité 0.005 kg; Code CED 17 02 03; Masse de l'élément 1 kg; Volume 0.001667 m3
