# Isolation thermique par réflexion des rives de plancher et des poteaux compris dans l'épaisseur de la façade

- Propriété du fichier: CYPE Ingenieros S.A.
- Format: FIEBDC-3/2016
- Logiciel: Générateur de prix de la construction. CYPE Ingenieros, S.A.
- Date: 10/07/2021
- Zone géographique: Mali
- Devise: XOF
- Coûts indirects: 3 %
- Frais généraux: 13 %
- Bénéfice: 6 %
- TVA: 18 %

## E Enveloppe et finition extérieure

### EI Isolation extérieure

#### EIT Ponts thermiques

**EIT010** m² Isolation thermique par réflexion des rives de plancher et des poteaux compris dans l'épaisseur de la façade, constituée de complexe multicouche, de 8 mm d'épaisseur totale, avec, une résistance thermique intrinsèque (sans lame d'air) de 1,33 m²K/W et une conductivité thermique de 0,023 W/(mK). Comprend les pointes métalliques à tête large pour la fixation de l'isolant à la structure préalablement décoffrée et la bande autoadhésive pour le scellage des joints.

| Code | U | Désignation | Quantité | Prix | Montant |
|---|---|---|---|---|---|
| mt16arw010dei | m² | Complexe multicouche, composé d'une couche de mousse de polyéthylène, un film d'aluminium avec traitement anticorrosion, un film alvéolaire en polyéthylène et une membrane en polyéthylène à basse densité (LDPE), de 8 mm d'épaisseur totale, avec, une résistance thermique intrinsèque (sans lame d'air) de 1,33 m²K/W et une conductivité thermique de 0,023 W/(mK), fourni en rouleaux de 1,20x25 m. (matériau) | 1.05 | 4146.29 | 4353.605 |
| mt08var070 | kg | Pointes métalliques à tête large. (matériau) | 0.15 | 1175.19 | 176.279 |
| mt16arw100a | m | Ruban autoadhésif, en aluminium, avec adhésif acrylique, de 0,03 mm d'épaisseur et 50 mm de largeur, pour le scellage des joints. (matériau) | 0.8 | 282.89 | 226.312 |
| mo054 | h | Compagnon professionnel III/CP2 poseur d'isolants rigides ou flexibles. (main-d'œuvre) | 0.108 | 1000.78 | 108.084 |
| mo101 | h | Ouvrier professionnel II/OP poseur d'isolants rigides ou flexibles. (main-d'œuvre) | 0.054 | 726.81 | 39.248 |
| % | % | Frais de chantier des unités d'ouvrage | 2 % | 4903.528 | 98.071 |
|  |  | Coûts directs |  |  | 5001.599 |

Déchets:
- pose: mt08var070 Pointes métalliques à tête large; facteur de déchet 0.015
- pose: mt16arw100a; facteur de déchet 0.048

## Ressources

**mt08var070** kg Pointes métalliques à tête large
Données techniques: Coût énergétique 9.830 MJ; Émission de CO2 0.510 kg; Code CED 17 04 05; Masse de l'élément 1 kg; Volume 0.000476 m3

**mt16arw100a** m Ruban autoadhésif
Données techniques: Coût énergétique 10.095 MJ; Émission de CO2 0.274 kg; Code CED 17 04 02; Masse de l'élément 0.023 kg; Volume 0.000015 m3
Déchets:
- emballage: re170203 Plastique. (composant de déchet); quantité 0.005 kg; Code CED 17 02 03; Masse de l'élément 1 kg; Volume 0.001667 m3
