# Drainage d'un mur en béton en contact avec le terrain, par sa face extérieure, avec nappes à excroissances avec un géotextile

- Propriété du fichier: CYPE Ingenieros S.A.
- Format: FIEBDC-3/2016
- Logiciel: Générateur de prix de la construction. CYPE Ingenieros, S.A.
- Date: 16/04/2024
- Zone géographique: Mali
- Devise: XOF
- Coûts indirects: 3 %
- Frais généraux: 13 %
- Bénéfice: 6 %
- TVA: 18 %

## E Enveloppe et finition extérieure

### EJ Étanchéité: drainages

#### EJM Murs de sous-sol

**EJM020** m² Drainage d'un mur en béton en contact avec le terrain, par sa face extérieure, avec nappes à excroissances avec un géotextile.
Drainage d'un mur en béton en contact avec le terrain, par sa face extérieure, avec nappe drainante à excroissances en polyéthylène haute densité (PEHD/HDPE), avec des excroissances de 7,5 mm de hauteur, avec géotextile en polypropylène incorporé, résistance à la compression 150 kN/m² selon NF EN ISO 604, capacité de drainage 5 l/(s·m) et masse nominale 0,7 kg/m². Mise en place: avec des recouvrements, avec les excroissances contre le mur préalablement imperméabilisé, avec clous en acier de 62 mm de longueur, avec rondelle souple en polyéthylène de 36 mm de diamètre (2 U/m²). Comprend le profilé métallique d'arrêt supérieur et.
Inclut: Réalisation de travaux auxiliaires dans la surface support (formation d'angles, passage de tubes, etc.). Nettoyage et préparation de la surface. Mise en place de la nappe drainante et filtrante. Résolution des points singuliers.
Critère pour le métré: Surface mesurée selon documentation graphique du Projet.
Critère pour le mémoire: On mesurera la surface réellement exécutée selon les spécifications du Projet, y compris les bords et les recouvrements.

| Code | U | Désignation | Quantité | Prix | Montant |
|---|---|---|---|---|---|
| mt14gdo010b | m² | Nappe drainante à excroissances en polyéthylène haute densité (PEHD/HDPE), avec des excroissances de 7,5 mm de hauteur, avec géotextile en polypropylène incorporé, résistance à la compression 150 kN/m² selon NF EN ISO 604, capacité de drainage 5 l/(s·m) et masse nominale 0,7 kg/m². (matériau) | 1.1 | 3371.38 | 3708.518 |
| mt15pao015a | U | Clou en acier de 62 mm de longueur, avec rondelle souple en polyéthylène de 36 mm de diamètre, pour fixation de la nappe drainante. (matériau) | 2 | 607.68 | 1215.360 |
| mt15pao020a | m | Profil d'arrêt. (matériau) | 0.3 | 1606.61 | 481.983 |
| mo029 | h | Compagnon professionnel III/CP2 poseur de membranes d'étanchéité. (main-d'œuvre) | 0.227 | 1567.76 | 355.882 |
| mo067 | h | Ouvrier professionnel II/OP poseur de membranes d'étanchéité. (main-d'œuvre) | 0.227 | 1171.94 | 266.030 |
| % | % | Frais de chantier des unités d'ouvrage | 2 % | 6027.773 | 120.555 |
|  |  | Coûts directs |  |  | 6148.328 |

Déchets:
- pose: mt14gdo010b; facteur de déchet 0.07
- pose: mt15pao020a Profil d'arrêt; facteur de déchet 0.0176442

## Ressources

**mt14gdo010b** m² Nappe drainante à excroissances en polyéthylène haute densité (PEHD/HDPE)
Données techniques: Coût énergétique 72.660 MJ; Émission de CO2 3.608 kg; Code CED 17 02 03; Masse de l'élément 0.7 kg; Volume 0.001167 m3
Déchets:
- emballage: re170203 Plastique. (composant de déchet); quantité 0.05 kg; Code CED 17 02 03; Masse de l'élément 1 kg; Volume 0.001667 m3

**mt15pao020a** m Profil d'arrêt
Données techniques: Coût énergétique 9.734 MJ; Émission de CO2 0.504 kg; Code CED 17 04 05; Masse de l'élément 0.936 kg; Volume 0.000446 m3
Déchets:
- emballage: re170203 Plastique; quantité 0.006 kg
