# Habillage de façade en panneau sandwich de GRC

- Propriété du fichier: CYPE Ingenieros S.A.
- Format: FIEBDC-3/2016
- Logiciel: Générateur de prix de la construction. CYPE Ingenieros, S.A.
- Date: 16/04/2024
- Zone géographique: Mali
- Devise: XOF
- Coûts indirects: 3 %
- Frais généraux: 13 %
- Bénéfice: 6 %
- TVA: 18 %

## E Enveloppe et finition extérieure

### EL Façades légères

#### ELG Panneaux en GRC

**ELG050** m² Habillage de façade en panneau sandwich de GRC.
Habillage de façade de panneau sandwich en GRC, de 120 mm d'épaisseur totale, 3,3 m de largeur maximale et 12 m² de surface maximale, constitué d'un noyau de polystyrène expansé, de 10 kg/m³ de densité moyenne et 100 mm d'épaisseur, recouvert par deux peaux en GRC d'épaisseur extérieure 10 mm et épaisseur intérieure 10 mm, texture lisse, couleur blanche, avec inclusion ou délimitation des ouvertures; fixation des panneaux au plancher avec des éléments métalliques de connexion, fixés à leur tour avec des vis M12 en acier zingué. Comprend l'impression, le silicone neutre et le cordon en mousse de polyéthylène expansé à cellule fermée pour le scellement des joints.
Inclut: Implantation des panneaux et des éléments d'ancrage. Positionnement du panneau à son emplacement définitif. Aplomb et étaiement du panneau. Fixation des ancrages par boulonnage. Résolution des points singuliers. Révision des panneaux. Scellement des joints.
Critère pour le métré: Surface mesurée selon documentation graphique du Projet, sans dupliquer les coins ni les rencontres, en déduisant les ouvertures de surface supérieure à 3 m².
Critère pour le mémoire: On mesurera la surface réellement exécutée selon les spécifications du Projet, sans dupliquer les coins ni les rencontres, en déduisant les ouvertures de surface supérieure à 3 m².

| Code | U | Désignation | Quantité | Prix | Montant |
|---|---|---|---|---|---|
| mt12pgg030ab | m² | Panneau sandwich en GRC, de 120 mm d'épaisseur totale, 3,3 m de largeur maximale et 12 m² de surface maximale, constitué d'un noyau de polystyrène expansé, de 10 kg/m³ de densité moyenne et 100 mm d'épaisseur, recouvert par deux peaux en GRC d'épaisseur extérieure 10 mm et épaisseur intérieure 10 mm, texture lisse, couleur blanche; avec un profilé en acier zingué ajouté à la face arrière, pour la fixation mécanique du panneau aux éléments métalliques de connexion. (matériau) | 1 | 141111.4 | 141111.400 |
| mt12pgg100a | U | Répercussion, par m² de façade de panneau en GRC, de pièces spéciales et éléments métalliques pour connexion entre panneaux et entre panneaux et éléments structuraux, vis M12, en acier zingué, avec rondelles, pour la fixation mécanique des éléments de connexion au panneau et au plancher, impression, silicone neutre et cordon en mousse de polyéthylène expansé à cellule fermée pour le scellement des joints. (matériau) | 1 | 2574.56 | 2574.560 |
| mq07gte010c | h | Grue autopropulsée à bras télescopique avec une capacité d'élévation de 30 t et 27 m de hauteur maximale de travail. (matériel) | 0.035 | 35046.79 | 1226.638 |
| mo050 | h | Compagnon professionnel III/CP2 monteur de panneaux préfabriqués en béton. (main-d'œuvre) | 0.343 | 1610.98 | 552.566 |
| mo097 | h | Ouvrier professionnel II/OP monteur de panneaux préfabriqués en béton. (main-d'œuvre) | 0.343 | 1171.94 | 401.975 |
| % | % | Frais de chantier des unités d'ouvrage | 2 % | 145867.139 | 2917.343 |
|  |  | Coûts directs |  |  | 148784.482 |

Déchets:
- pose: mt12pgg030ab; facteur de déchet 0.0084

## Ressources

**mt12pgg030ab** m² Panneau sandwich en GRC
Données techniques: Coût énergétique 282.328 MJ; Émission de CO2 9.199 kg; Code CED 17 01 01; Masse de l'élément 49 kg; Volume 0.032667 m3
Déchets:
- emballage: re170201 Bois. (composant de déchet); quantité 0.841 kg; Code CED 17 02 01; Masse de l'élément 1 kg; Volume 0.000909 m3
- emballage: re170203 Plastique. (composant de déchet); quantité 0.3 kg; Code CED 17 02 03; Masse de l'élément 1 kg; Volume 0.001667 m3
